# Adaptacion de despachos en facultad de Biblioteconomia, Badajoz

- Propiedad del archivo: SOFT S.A.
- Formato: FIEBDC-3/2002
- Programa: Presto 8.91
- Fecha de los precios: 02/05/2012
- Divisa: EUR
- Código: BIBLIOTECONOM (30/10/2001)
Importe: 252093.24

## C01 ACTUACIONES PREVIAS
Importe: 8255.71

**E01EPS030** m2 CANALETA DESAGUE CON ROZA EN PAVIMENTOS TERRAZO CONTINUO
17 m2 × 15.03 = 255.51
Canaleta de desague, realizada mediante roza en pavimentos de terrazo continuo pulido,sobre una solera de hormigón ligeramente armado con mallazo, hasta 10 cm. de espesor, con radial, asi como aristado y redondeado de canaleta, asi como taladro para pasar bajo alfeizar con broca de 25 mm y colocacion de gargola metalica de tubo de diametro 20 mm cortado en pico de flauta, incluso limpieza y retirada de escombros a pie de carga, sin transporte a vertedero y con p.p. de medios auxiliares.

| Código | Ud | Descripción | Rendimiento | Precio | Importe |
|---|---|---|---|---|---|
| O01A060 | h. | Peón especializado (mano de obra; 03/10/2012) | 0.27 | 12.91 | 3.49 |
| O01A070 | h. | Peón ordinario (mano de obra; 03/10/2012) | 0.42 | 12.77 | 5.36 |
| M06CM030 | h. | Compres.port.diesel m.p.5m3/min (maquinaria) | 0.28 | 3.16 | 0.88 |
| M06MR110 | h. | Martillo man.romp.neum. 22 kg. (maquinaria) | 0.28 | 1.06 | 0.30 |
| 01.022 | ml | Tubo metalico de 20 mm (13/04/2016) | 1 | 5 | 5.00 |
|  |  | Total |  |  | 15.03 |

| Medición | Uds. | Largo | Parcial |
|---|---|---|---|
| rozas en pavimento para desagues aa | 3 | 3 | 9.00 |
|  | 4 | 2 | 8.00 |
| Total |  |  | 17 |

**E01EPP100** m2 DEMOL.PAV.CONT.C.RODADO C/COM
114 m2 × 5.87 = 669.18
Demolición de pavimentos continuos de cantos rodados o de macadam, recibidos con mortero de cemento, con compresor, incluso limpieza y retirada de escombros a pie de carga, sin transporte a vertedero y con p.p. de medios auxiliares.

| Código | Ud | Descripción | Rendimiento | Precio | Importe |
|---|---|---|---|---|---|
| O01A060 | h. | Peón especializado | 0.15 | 12.91 | 1.94 |
| O01A070 | h. | Peón ordinario | 0.25 | 12.77 | 3.19 |
| M06CM030 | h. | Compres.port.diesel m.p.5m3/min | 0.2 | 3.16 | 0.63 |
| M06MI110 | h. | Mart.manual picador neum.9kg (maquinaria) | 0.2 | 0.53 | 0.11 |
|  |  | Total |  |  | 5.87 |

| Medición | Uds. | Largo | Ancho | Parcial |
|---|---|---|---|---|
| porche terraza ppal | 1 | 38 | 3 | 114.00 |
| Total |  |  |  | 114 |

**E01ECP030** m2 DEM.PTES.CUB.PLANA HGÓN.CELUL
114 m2 × 5.57 = 634.98
Demolición de formación de pendientes en cubiertas planas, formadas por hormigón celular de 0,20 m. de altura media, con compresor, incluso limpieza y retirada de escombros a pie de carga, sin transporte al vertedero y con p.p. de medios auxiliares.

| Código | Ud | Descripción | Rendimiento | Precio | Importe |
|---|---|---|---|---|---|
| O01A060 | h. | Peón especializado | 0.2 | 12.91 | 2.58 |
| O01A070 | h. | Peón ordinario | 0.2 | 12.77 | 2.55 |
| M06CM010 | h. | Compres.port.diesel m.p.2m3/min (maquinaria) | 0.1 | 3.89 | 0.39 |
| M06MI110 | h. | Mart.manual picador neum.9kg | 0.1 | 0.53 | 0.05 |
|  |  | Total |  |  | 5.57 |

| Medición | Uds. | Largo | Ancho | Parcial |
|---|---|---|---|---|
| porche terraza ppal | 1 | 38 | 3 | 114.00 |
| Total |  |  |  | 114 |

**E01EEC050** m2 PICADO ENFOS.CEM.VERT.C/MART. < 4m.
50 m2 × 7.3 = 365.00
Picado de enfoscados de cemento en paramentos verticales de hasta 4 m de altura, con martillo eléctrico, eliminándolos en su totalidad y dejando la fábrica soporte al descubierto, para su posterior revestimiento, incluso limpieza y retirada de escombros a pie de carga, sin transporte al vertedero y con p.p. de medios auxiliares.

| Código | Ud | Descripción | Rendimiento | Precio | Importe |
|---|---|---|---|---|---|
| O01A060 | h. | Peón especializado | 0.5 | 12.91 | 6.46 |
| M06MI010 | h. | Marti.manual picador eléctr.5kg (maquinaria) | 0.25 | 3.37 | 0.84 |
|  |  | Total |  |  | 7.3 |

| Medición | Uds. | Largo | Parcial |
|---|---|---|---|
| a justificar | 1 | 50 | 50.00 |
| Total |  |  | 50 |

**E01EEC070** m2 PICADO ENFOS.CEM.HORZ.C/MART.
25 m2 × 9.74 = 243.50
Picado de enfoscados de cemento en paramentos horizontales, con martillo eléctrico, eliminándolos en su totalidad y dejando la fábrica soporte al descubierto, para su posterior revestimiento, incluso limpieza y retirada de escombros a pie de carga, sin transporte al vertedero y con p.p. de medios auxiliares.

| Código | Ud | Descripción | Rendimiento | Precio | Importe |
|---|---|---|---|---|---|
| O01A060 | h. | Peón especializado | 0.65 | 12.91 | 8.39 |
| M06MI010 | h. | Marti.manual picador eléctr.5kg | 0.4 | 3.37 | 1.35 |
|  |  | Total |  |  | 9.74 |

| Medición | Uds. | Largo | Parcial |
|---|---|---|---|
| a justificar | 1 | 25 | 25.00 |
| Total |  |  | 25 |

**E01EET030** m2 DEMOL.F.T.DESM.ESCAY.CON REC. (03/10/2012)
114 m2 × 3.23 = 368.22
Demolición de falsos techos desmontables de escayola, fibra, madera, chapa o material similar, por medios manuales, con recuperación y aprovechamiento máximo del material desmontado, apilado y traslado a pie de carga, incluso limpieza y retirada de escombros a pie de carga, sin transporte al vertedero y con p.p. de medios auxiliares.

| Código | Ud | Descripción | Rendimiento | Precio | Importe |
|---|---|---|---|---|---|
| O01A060 | h. | Peón especializado | 0.25 | 12.91 | 3.23 |
|  |  | Total |  |  | 3.23 |

| Medición | Uds. | Largo | Ancho | Parcial |
|---|---|---|---|---|
| falso techo biblioteca para empotrar instalacionmes | 2 | 38 | 1.5 | 114.00 |
| Total |  |  |  | 114 |

**E01EFL010** m2 DEMOL.FÁB.LAD.MACIZO C/COMPR.
13 m2 × 36.28 = 471.64
Demolición de muros de fábrica de ladrillo macizo a partir de pie y medio de espesor, con compresor, incluso limpieza y retirada de escombros a pie de carga, sin transporte al vertedero y con p.p. de medios auxiliares.

| Código | Ud | Descripción | Rendimiento | Precio | Importe |
|---|---|---|---|---|---|
| O01A060 | h. | Peón especializado | 1.1 | 12.91 | 14.20 |
| O01A070 | h. | Peón ordinario | 1.2 | 12.77 | 15.32 |
| M06CM030 | h. | Compres.port.diesel m.p.5m3/min | 1.6 | 3.16 | 5.06 |
| M06MR110 | h. | Martillo man.romp.neum. 22 kg. | 1.6 | 1.06 | 1.70 |
|  |  | Total |  |  | 36.28 |

| Medición | Uds. | Largo | Alto | Parcial |
|---|---|---|---|---|
| huecos de ventana a patio | 4 | 1.3 | 2.5 | 13.00 |
| Total |  |  |  | 13 |

**E01EIA010** ud LEVANT. INSTALAC. INST. ESPECIALES Y PCI (03/10/2012)
1 ud × 378.89 = 378.89
Levantado de la instalación de instalaciones especialesl y PCI en toda la zona de actuacion, por medios manuales, con p.p. de desmontaje de mecanismos, cable coaxial, canalizaciones y equipos de señal y de amplificación en el exterior, incluso limpieza y retirada de escombros a pie de carga, sin transporte al vertedero, y con p.p. de medios auxiliares.

| Código | Ud | Descripción | Rendimiento | Precio | Importe |
|---|---|---|---|---|---|
| O01BL210 | h. | Oficial 2ª Electricista (mano de obra; 03/10/2012) | 10 | 15.49 | 154.90 |
| O01A040 | h. | Oficial segunda (mano de obra; 03/10/2012) | 15 | 13.23 | 198.45 |
| O01A070 | h. | Peón ordinario | 2 | 12.77 | 25.54 |
|  |  | Total |  |  | 378.89 |

**E01EIA020** ud LEVANT. INSTALAC. TELEF. (03/10/2012)
1 ud × 130 = 130.00
Levantado de la instalación de telefonía interior en toda la zona de actuacion, por medios manuales, con p.p. de desmontaje de mecanismos, líneas y canalizaciones, incluso limpieza y retirada de escombros a pie de carga, sin transporte al vertedero, y con p.p. de medios auxiliares.

| Código | Ud | Descripción | Rendimiento | Precio | Importe |
|---|---|---|---|---|---|
| O01A040 | h. | Oficial segunda | 5 | 13.23 | 66.15 |
| O01A070 | h. | Peón ordinario | 5 | 12.77 | 63.85 |
|  |  | Total |  |  | 130 |

**E01EIC010** ud LEVANTADO INST.CALEFAC. (03/10/2012)
1 ud × 650 = 650.00
Levantado de tuberías de calefacción y fijaciones en toda la zona de actuacion, por medios manuales, incluso limpieza y retirada de escombros a pie de carga, sin transporte a vertedero y con p.p. de medios auxiliares.

| Código | Ud | Descripción | Rendimiento | Precio | Importe |
|---|---|---|---|---|---|
| O01A040 | h. | Oficial segunda | 25 | 13.23 | 330.75 |
| O01A070 | h. | Peón ordinario | 25 | 12.77 | 319.25 |
|  |  | Total |  |  | 650 |

**E01EIC020** ud LEVANTADO RADIADORES A MANO (03/10/2012)
15 ud × 14.92 = 223.80
Levantado de radiadores y accesorios, por medios manuales, incluso limpieza y retirada de escombros a pie de carga, sin transporte a vertedero y con p.p. de medios auxiliares.

| Código | Ud | Descripción | Rendimiento | Precio | Importe |
|---|---|---|---|---|---|
| O01A040 | h. | Oficial segunda | 0.5 | 13.23 | 6.62 |
| O01A070 | h. | Peón ordinario | 0.65 | 12.77 | 8.30 |
|  |  | Total |  |  | 14.92 |

**E01EIC030** ud LEVANTADO INST.CLIMATIZAC. (03/10/2012)
1 ud × 390 = 390.00
Levantado de tuberías o conductos de climatización y fijaciones en toda la zona de actuacion, por medios manuales, incluso limpieza y retirada de escombros a pie de carga, sin transporte a vertedero y con p.p. de medios auxiliares.

| Código | Ud | Descripción | Rendimiento | Precio | Importe |
|---|---|---|---|---|---|
| O01A040 | h. | Oficial segunda | 15 | 13.23 | 198.45 |
| O01A070 | h. | Peón ordinario | 15 | 12.77 | 191.55 |
|  |  | Total |  |  | 390 |

**E01EIC040** ud LEVANT. APARATOS CLIMAT. C/REC. (03/10/2012)
15 ud × 25.9 = 388.50
Levantamiento de unidad interior de climatización (tipo split o similar), por medios manuales, con recuperación de la maquinaría para posterior reutilización, incluso limpieza y retirada de escombros a pie de carga, sin transporte a vertedero y con p.p. de medios auxiliares.

| Código | Ud | Descripción | Rendimiento | Precio | Importe |
|---|---|---|---|---|---|
| O01A040 | h. | Oficial segunda | 0.8 | 13.23 | 10.58 |
| O01A070 | h. | Peón ordinario | 1.2 | 12.77 | 15.32 |
|  |  | Total |  |  | 25.9 |

**E01EIE010** ud LEVANT.INSTALAC.ELÉCTRICA (03/10/2012)
1 ud × 789.18 = 789.18
Levantado de canalizaciones eléctricas y de telefonía en toda la zona de actuacion, por medios manuales, incluso desmontaje previo de líneas y mecanismos, limpieza y retirada de escombros a pie de carga, sin transporte a vertedero y con p.p. de medios auxiliares.

| Código | Ud | Descripción | Rendimiento | Precio | Importe |
|---|---|---|---|---|---|
| O01A040 | h. | Oficial segunda | 35 | 13.23 | 463.05 |
| O01A070 | h. | Peón ordinario | 25 | 12.77 | 319.25 |
| O01BL220 | h. | Ayudante-Electricista (mano de obra; 03/10/2012) | 0.5 | 13.76 | 6.88 |
|  |  | Total |  |  | 789.18 |

**E01EIE030** ud LEVANT.LUMINARIAS (03/10/2012)
25 ud × 4.13 = 103.25
Levantado de luminarias de cualquier por medios manuales, con o sin recuperación de los mismos, para su reposición o sustitución después de otros trabajos, incluso desconexiones y limpieza, y p.p. de desmontaje de luminarias empotradas, si fuese preciso, y medios auxiliares.

| Código | Ud | Descripción | Rendimiento | Precio | Importe |
|---|---|---|---|---|---|
| O01BL220 | h. | Ayudante-Electricista | 0.3 | 13.76 | 4.13 |
|  |  | Total |  |  | 4.13 |

**E01EKA010** m2 LEVANTADO REJAS EN MUROS MANO (03/10/2012)
22 m2 × 9.05 = 199.10
Levantado de rejas de cerrajería en muros, por medios manuales, incluso limpieza y retirada de escombros a pie de carga, sin transporte a vertedero y con p.p. de medios auxiliares.

| Código | Ud | Descripción | Rendimiento | Precio | Importe |
|---|---|---|---|---|---|
| O01A050 | h. | Ayudante (mano de obra; 03/10/2012) | 0.4 | 13.06 | 5.22 |
| O01A070 | h. | Peón ordinario | 0.3 | 12.77 | 3.83 |
|  |  | Total |  |  | 9.05 |

| Medición | Uds. | Largo | Alto | Parcial |
|---|---|---|---|---|
| reja en terraza perpendic ventanal | 1 | 5.5 | 4 | 22.00 |
| Total |  |  |  | 22 |

**E01EKM030** m2 LEVANT.CARP.EN MUROS A MANO (03/10/2012)
2.2 m2 × 9.08 = 19.98
Levantado de carpintería de cualquier tipo en muros, incluidos vidrios, cercos, hojas y accesorios, por medios manuales, incluso limpieza y retirada de escombros a pie de carga, sin transporte a vertedero y con p.p. de medios auxiliares.

| Código | Ud | Descripción | Rendimiento | Precio | Importe |
|---|---|---|---|---|---|
| O01A050 | h. | Ayudante | 0.5 | 13.06 | 6.53 |
| O01A070 | h. | Peón ordinario | 0.2 | 12.77 | 2.55 |
|  |  | Total |  |  | 9.08 |

| Medición | Uds. | Largo | Alto | Parcial |
|---|---|---|---|---|
| puerta interior despacho biblioteca | 1 | 1 | 2.2 | 2.20 |
| Total |  |  |  | 2.2 |

**E01EKM040** m2 LEVANT.CARP.MUROS MANO C/REC. (03/10/2012)
319.72 m2 × 3.5 = 1119.02
Levantado de carpintería de cualquier tipo en muros, incluidos vidrios, cercos, hojas y accesorios, por medios manuales y con recuperación del material desmontado, apilado y traslado a pie de carga, con acopio de los distintos elementos para su posterior utilizacion en caso necesario, incluso limpieza y retirada de escombros a pie de carga, sin transporte a vertedero y con p.p. de medios auxiliares.

| Código | Ud | Descripción | Rendimiento | Precio |
|---|---|---|---|---|
| O01A040 | h. | Oficial segunda | 0.6 | 13.23 |
| O01A050 | h. | Ayudante | 0.4 | 13.06 |
| O01A070 | h. | Peón ordinario | 0.2 | 12.77 |

| Medición | Uds. | Largo | Alto | Parcial |
|---|---|---|---|---|
| metalica+vidrio |  |  |  |  |
| fachada ppal del porche | 1 | 38 | 4 | 152.00 |
| division despacho biblioteca, para modificar huecos | 1 | 10.5 | 4 | 42.00 |
| acceso laboratorios | 1 | 3.5 | 3 | 10.50 |
|  | 3 | 4 | 3 | 36.00 |
|  | 1 | 2.5 | 3 | 7.50 |
| separacion laborat. fotografico | 1 | 4.3 | 4 | 17.20 |
| acceso archivo | 1 | 2.5 | 5 | 12.50 |
| madera+vidrio |  |  |  |  |
| carp. acceso biblioteca | 2 | 4.8 | 2.2 | 21.12 |
|  | 2 | 3.5 | 2.2 | 15.40 |
|  | 1 | 2.5 | 2.2 | 5.50 |
| Total |  |  |  | 319.72 |

**E01EKW010** m. LEVANTADO BARANDILLAS A MANO (03/10/2012)
19 m. × 3.86 = 73.34
Levantado de barandillas de cualquier tipo, por medios manuales, incluso limpieza y retirada de escombros a pie de carga, sin transporte a vertedero y con p.p. de medios auxiliares.

| Código | Ud | Descripción | Rendimiento | Precio | Importe |
|---|---|---|---|---|---|
| O01A050 | h. | Ayudante | 0.1 | 13.06 | 1.31 |
| O01A070 | h. | Peón ordinario | 0.2 | 12.77 | 2.55 |
|  |  | Total |  |  | 3.86 |

| Medición | Uds. | Largo | Parcial |
|---|---|---|---|
| plataformas elevadas de biblioteca | 2 | 3 | 6.00 |
|  | 4 | 1 | 4.00 |
|  | 1 | 2 | 2.00 |
|  | 1 | 1 | 1.00 |
| rampa | 2 | 3 | 6.00 |
| Total |  |  | 19 |

**E01EPW020** m. LEVANTADO PELDAÑOS A MANO i/ZANCA (03/10/2012)
28.5 m. × 9.08 = 258.78
Levantado de soporte metalico y peldaños de cualquier tipo de material, compuesto por zancas metalicas, peldaños de piedra artificial con cercos metalicos, por medios manuales, incluso limpieza y retirada de escombros a pie de carga, sin transporte a vertedero y con p.p. de medios auxiliares.

| Código | Ud | Descripción | Rendimiento | Precio | Importe |
|---|---|---|---|---|---|
| O01A040 | h. | Oficial segunda | 0.3 | 13.23 | 3.97 |
| O01A070 | h. | Peón ordinario | 0.4 | 12.77 | 5.11 |
|  |  | Total |  |  | 9.08 |

| Medición | Uds. | Largo | Parcial |
|---|---|---|---|
| despacho | 3 | 2.5 | 7.50 |
| acceso junto rampa | 3 | 2.5 | 7.50 |
| plataformas elevadas entre patios | 9 | 1.5 | 13.50 |
| Total |  |  | 28.5 |

**01.01** m2 FIELTRO GEOTEXTIL PROTECCION
380 m2 × 1.28 = 486.40
Fieltro de proteccion del parquet, mediante manta de geotextil, totalmente extendida y colocada.

| Código | Ud | Descripción | Rendimiento | Precio | Importe |
|---|---|---|---|---|---|
| O01A070 | h. | Peón ordinario | 0.05 | 12.77 | 0.64 |
| P06BG050 | m2 | Fieltro geotextil FP-115g/m2 (material) | 1.05 | 0.61 | 0.64 |
|  |  | Total |  |  | 1.28 |

| Medición | Uds. | Largo | Ancho | Parcial |
|---|---|---|---|---|
| parquet existente | 1 | 38 | 10 | 380.00 |
| Total |  |  |  | 380 |

**E01EPW021** m2 LEVANTADO RAMPA A MANO i/APOYOS Y ESTRUC. SOPORTE (03/10/2012)
3.6 m2 × 10.4 = 37.44
Levantado total de rampa de acceso, compuesto por pavimento y estructura de soporte y apoyos, por medios manuales, incluso limpieza y retirada de escombros a pie de carga, sin transporte a vertedero y con p.p. de medios auxiliares.

| Código | Ud | Descripción | Rendimiento | Precio | Importe |
|---|---|---|---|---|---|
| O01A040 | h. | Oficial segunda | 0.4 | 13.23 | 5.29 |
| O01A070 | h. | Peón ordinario | 0.4 | 12.77 | 5.11 |
|  |  | Total |  |  | 10.4 |

| Medición | Uds. | Largo | Ancho | Parcial |
|---|---|---|---|---|
| rampa acceso | 1 | 3 | 1.2 | 3.60 |
| Total |  |  |  | 3.6 |

## C02 ALBAÑILERIA (03/12/2004)
Importe: 8252.64

**E06WD010** m. CARGADERO HORMIGÓN D/T 19 cm.
13.6 m. × 15.69 = 213.38
Cargadero autorresistente de hormigón pretensado D/T, recibido con mortero de cemento y arena de río 1/6 ( M-5), i/cajeado en fábrica.

| Código | Ud | Descripción | Rendimiento | Precio | Importe |
|---|---|---|---|---|---|
| O01A030 | h. | Oficial primera (mano de obra; 03/10/2012) | 0.25 | 13.42 | 3.36 |
| O01A070 | h. | Peón ordinario | 0.25 | 12.77 | 3.19 |
| P03EL130 | m. | Cargadero h.19 cm. D/T (material) | 1 | 8.59 | 8.59 |
| A01MA050 | m3 | MORTERO CEMENTO M-5 (material) | 0.008 | 69.34 | 0.55 |
|  |  | Total |  |  | 15.69 |

| Medición | Uds. | Largo | Parcial |
|---|---|---|---|
| huecos de ventana a patio |  |  |  |
| 2x hueco | 8 | 1.7 | 13.60 |
| Total |  |  | 13.6 |

**E06LP020** m2 FÁB.LADR.PERF.REV.10cm 1/2p.
2.2 m2 × 19.07 = 41.95
Fábrica de ladrillo perforado de 25x12x10 cm. de 1/2 pie de espesor en fachada, recibido con mortero de cemento CEM II/B-M 32,5 R y arena de río 1/6, mortero tipo M-5, para revestir, i/replanteo, nivelación y aplomado, p.p. de enjarjes, mermas, roturas, humedecido de las piezas, rejuntado, limpieza y medios auxiliares, s/DB-SE-F y RC-08, medida deduciendo huecos superiores a 1 m2.

| Código | Ud | Descripción | Rendimiento | Precio | Importe |
|---|---|---|---|---|---|
| O01A030 | h. | Oficial primera | 0.61 | 13.42 | 8.19 |
| O01A070 | h. | Peón ordinario | 0.305 | 12.77 | 3.89 |
| P01LT010 | ud | Ladrillo perfora. tosco 25x12x10 (material) | 40 | 0.14 | 5.60 |
| A01MA050 | m3 | MORTERO CEMENTO M-5 | 0.02 | 69.34 | 1.39 |
|  |  | Total |  |  | 19.07 |

| Medición | Uds. | Largo | Alto | Parcial |
|---|---|---|---|---|
| cegado puerta despacho biblioteca | 1 | 1 | 2.2 | 2.20 |
| Total |  |  |  | 2.2 |

**E07CFH110** m2 FORMACION DE ESTRADO Y RAMPA MADERA
26.15 m2 × 42.85 = 1120.53
Formacion de estrado y rampa a base de estructura formada por tabicones de madera en sentido longitudinal y trasversal, formando cuadricula de 50 cm y forrado lateral y superior con tablero desnudo de DM de 19 mm de espesor, para salvar una cota de 60 cm., totalmente colocado en lugar segun planos y listo para ser revestido, para una altura maxima de 60 cm y rampa en cuña hasta cota cero, incluso replanteo, roturas, limpieza y medios auxiliares . Según recomendaciones NTE y según normas de diseño y colocación DB-HS1. Medido en verdadera magnitud.

| Código | Ud | Descripción | Rendimiento | Precio | Importe |
|---|---|---|---|---|---|
| O01BR150 | h. | Oficial 1ª Carpintero (mano de obra; 03/10/2012) | 0.36 | 13.7 | 4.93 |
| O01A030 | h. | Oficial primera | 0.36 | 13.42 | 4.83 |
| O01A050 | h. | Ayudante | 0.36 | 13.06 | 4.70 |
| O01A070 | h. | Peón ordinario | 0.71 | 12.77 | 9.07 |
| P01EB010 | m3 | Tablón pin.gallego 76x205mm>2,5m (material) | 0.03 | 408.16 | 12.24 |
| P01EL010 | m2 | Tablero DM 15 mm. (material) | 1 | 4.73 | 4.73 |
| A01MA050 | m3 | MORTERO CEMENTO M-5 | 0.022 | 69.34 | 1.53 |
| A01AA030 | m3 | PASTA DE YESO NEGRO (material) | 0.01 | 81.51 | 0.82 |
|  |  | Total |  |  | 42.85 |

| Medición | Uds. | Largo | Ancho | Parcial |
|---|---|---|---|---|
| plataforma | 1 | 5.3 | 2.4 | 12.72 |
| rampa | 1 | 7.9 | 1.7 | 13.43 |
| Total |  |  |  | 26.15 |

**E06DBYB020** m2 TABIQUE SENCILLO DM (15+46+15) E=100mm./400 (03/12/2004)
147.39 m2 × 33.48 = 4934.62
Tabique sencillo autoportante formado por montantes separados 400 mm. y canales de perfiles de chapa de acero galvanizado de 46 mm., atornillado por cada cara una placa de DM desnudo de 15 mm. de espesor con un ancho total de 96 mm., sin aislamiento. I/p.p. de tratamiento de huecos, paso de instalaciones, tornillería, pastas de sellado y juntas, cintas para juntas, anclajes para suelo y techo, limpieza y medios auxiliares, asi como junta de neopreno perimetral en su encuentro con suelo, techo y paramentos verticales. Totalmente terminado y listo para imprimar y pintar o decorar. Según UNE 102040 IN y ATEDY. Medido deduciendo los huecos de superficie mayor de 2 m2.

| Código | Ud | Descripción | Rendimiento | Precio | Importe |
|---|---|---|---|---|---|
| O01A030 | h. | Oficial primera | 0.5 | 13.42 | 6.71 |
| O01A050 | h. | Ayudante | 0.5 | 13.06 | 6.53 |
| P01EL010 | m2 | Tablero DM 15 mm. | 2.1 | 4.73 | 9.93 |
| P04PY040 | m2 | Placa yeso terminac.normal 15 mm (material) | 0 | 6.61 | 0.00 |
| P04PW040 | kg | Pasta para juntas placas de yeso (material) | 0.9 | 1 | 0.90 |
| P04PW010 | m. | Cinta juntas placas cart-yeso (material) | 3.15 | 0.09 | 0.28 |
| P04PW240 | m. | Canal 48 mm. (material) | 0.95 | 1.52 | 1.44 |
| P04PW160 | m. | Montante de 46 mm. (material) | 3.5 | 1.74 | 6.09 |
| %5 | % | Material Auxiliar (03/12/2004) | 5 % | 31.88 | 1.59 |
|  |  | Total |  |  | 33.48 |

| Medición | Uds. | Largo | Alto | Parcial |
|---|---|---|---|---|
| despachos laboratorio | 3 | 3.3 | 2.7 | 26.73 |
|  | 1 | 4.3 | 2.7 | 11.61 |
| despachos archivo | 2 | 2.3 | 2.7 | 12.42 |
|  | 2 | 4.3 | 2.7 | 23.22 |
|  | 1 | 3.5 | 2.7 | 9.45 |
| despachos biblioteca | 1 | 4.4 | 2.7 | 11.88 |
|  | 1 | 4.2 | 2.7 | 11.34 |
|  | 1 | 4 | 2.7 | 10.80 |
|  | 1 | 3.8 | 2.7 | 10.26 |
| tabique seminario | 1 | 4.1 | 4.8 | 19.68 |
| Total |  |  |  | 147.39 |

**E06DBYA020** m2 TRASDOS.AUTOPORT.DM E=61mm./400(15+46) (03/12/2004)
17.1 m2 × 20.91 = 357.56
Trasdosado autoportante formado por montantes separados 400 mm. y canales de perfiles de chapa de acero galvanizado de 46 mm., atornillado por la cara externa una placa de DM desnudo de 15 mm. de espesor con un ancho total de 61 mm., sin aislamiento. I/p.p. de tratamiento de huecos, paso de instalaciones, tornillería, pastas de sellado y juntas, cintas para juntas, anclajes para suelo y techo, limpieza y medios auxiliares. Totalmente terminado y listo para imprimar y pintar o decorar. Según UNE 102040 IN y ATEDY. Medido deduciendo los huecos de superficie mayor de 2 m2.

| Código | Ud | Descripción | Rendimiento | Precio | Importe |
|---|---|---|---|---|---|
| O01A030 | h. | Oficial primera | 0.26 | 13.42 | 3.49 |
| O01A050 | h. | Ayudante | 0.26 | 13.06 | 3.40 |
| P01EL010 | m2 | Tablero DM 15 mm. | 1.05 | 4.73 | 4.97 |
| P04PY040 | m2 | Placa yeso terminac.normal 15 mm | 0 | 6.61 | 0.00 |
| P04PW040 | kg | Pasta para juntas placas de yeso | 0.4 | 1 | 0.40 |
| P04PW010 | m. | Cinta juntas placas cart-yeso | 1.3 | 0.09 | 0.12 |
| P04PW240 | m. | Canal 48 mm. | 0.95 | 1.52 | 1.44 |
| P04PW160 | m. | Montante de 46 mm. | 3.5 | 1.74 | 6.09 |
| %5 | % | Material Auxiliar | 5 % | 19.91 | 1.00 |
|  |  | Total |  |  | 20.91 |

| Medición | Uds. | Largo | Alto | Parcial |
|---|---|---|---|---|
| despacho biblioteca junto despacho elev.existe | 1 | 4.5 | 3.8 | 17.10 |
| Total |  |  |  | 17.1 |

**E09ATV030** m2 AIS.TÉRM.ACÚST. P.LV. 50 mm.
164.49 m2 × 3.83 = 630.00
Aislamiento termo-acústico en cámara de aire con panel de lana de vidrio de 50 mm. de espesor, revestido con papel de aluminio autoadhesivo como barrera de vapor, totalmente adherido mediante adhesivo impermeabilizante de betún elastomérico , aplicado en contínuo por proyección sobre la cara interior del cerramiento de fachada, incluso p.p. cortes, sellado de uniones y medios auxiliares.

| Código | Ud | Descripción | Rendimiento | Precio | Importe |
|---|---|---|---|---|---|
| O01A050 | h. | Ayudante | 0.05 | 13.06 | 0.65 |
| P07TV370 | m2 | Panel lana vidrio 50 mm. (material; 13/04/2016) | 1.1 | 2.2 | 2.42 |
| P07WA040 | kg | Adhesivo imp.betún elast. (material) | 0.3 | 2.54 | 0.76 |
|  |  | Total |  |  | 3.83 |

| Medición | Uds. | Largo | Alto | Parcial |
|---|---|---|---|---|
| despachos laboratorio | 3 | 3.3 | 2.7 | 26.73 |
|  | 1 | 4.3 | 2.7 | 11.61 |
| despachos archivo | 2 | 2.3 | 2.7 | 12.42 |
|  | 2 | 4.3 | 2.7 | 23.22 |
|  | 1 | 3.5 | 2.7 | 9.45 |
| despachos biblioteca | 1 | 4.4 | 2.7 | 11.88 |
|  | 1 | 4.2 | 2.7 | 11.34 |
|  | 1 | 4 | 2.7 | 10.80 |
|  | 1 | 3.8 | 2.7 | 10.26 |
| tabique seminario | 1 | 4.1 | 4.8 | 19.68 |
| despacho biblioteca junto despacho elev.existe | 1 | 4.5 | 3.8 | 17.10 |
| Total |  |  |  | 164.49 |

**E05AW010** kg ACERO S 275 JR P.LAM. DINTELES
555 kg × 1.72 = 954.60
Acero laminado S 275 JR de un solo perfil IPN, IPE, UPN, T o HEB en dinteles de huecos, i/sujeción, 2 manos de pintura de minio de plomo, y dos de pintura al esmalte en color negro, totalmente colocado.Según normas DB-SE-A.

| Código | Ud | Descripción | Rendimiento | Precio | Importe |
|---|---|---|---|---|---|
| O01BC041 | h. | Oficial 1ª Cerrajero (mano de obra; 03/10/2012) | 0.02 | 15.75 | 0.32 |
| O01BC042 | h. | Ayudante-Cerrajero (mano de obra; 03/10/2012) | 0.02 | 15.06 | 0.30 |
| P03AL160 | kg | Acero laminado S 275 JR (material; 13/04/2016) | 1.1 | 0.9 | 0.99 |
| P24OU050 | kg | Minio electrolítico (material) | 0.01 | 11.34 | 0.11 |
|  |  | Total |  |  | 1.72 |

| Medición | Uds. | Largo | Parcial |
|---|---|---|---|
| formacion de cargaderos perimetrales en montantes de carpinteria | 1 | 555 | 555.00 |
| Total |  |  | 555 |

## C03 REVESTIMIENTOS
Importe: 10166.46

**E08FAK010** m2 F.TECHO TABLERO DM DESNUDO 15mm
149.52 m2 × 17.44 = 2607.63
Falso techo de tablero DM formado por una placa de DM de 15 mm de espesor, colocada sobre una estructura oculta de acero galvanizado, formada por perfiles T/C de 40 mm. cada 40 cm. y perfilería U de 34x31x34 mm., i/replanteo auxiliar, accesorios de fijación, nivelación y repaso de juntas con cinta y pasta, montaje y desmontaje de andamios, totalmente terminado, medido deduciendo huecos superiores a 2 m2.

| Código | Ud | Descripción | Rendimiento | Precio | Importe |
|---|---|---|---|---|---|
| O01A030 | h. | Oficial primera | 0.25 | 13.42 | 3.36 |
| O01A050 | h. | Ayudante | 0.25 | 13.06 | 3.27 |
| P01EL010 | m2 | Tablero DM 15 mm. | 1.05 | 4.73 | 4.97 |
| P04PY030 | m2 | Placa yeso terminac.normal 13 mm (material) | 0 | 5.77 | 0.00 |
| P04PW040 | kg | Pasta para juntas placas de yeso | 0 | 1 | 0.00 |
| P04PW010 | m. | Cinta juntas placas cart-yeso | 1.89 | 0.09 | 0.17 |
| P04PW150 | m. | Perfil laminado U 34x31x34 mm (material) | 0.7 | 1.28 | 0.90 |
| P04TW070 | m. | Perfil techo continuo T/C (material) | 2.6 | 1.48 | 3.85 |
| P04PW090 | ud | Tornillo PM-25 mm. (material) | 10 | 0.01 | 0.10 |
| P04PW100 | ud | Tornillo MM-9,5 mm. (material) | 5 | 0.03 | 0.15 |
| P04TW080 | ud | Pieza empalme techo T-40 (material) | 0.32 | 0.31 | 0.10 |
| P04TW090 | ud | Horquilla techo T-40 (material) | 1.26 | 0.45 | 0.57 |
| P04PW030 | kg | Pasta de agarre para placa yeso (material) | 0 | 0.69 | 0.00 |
|  |  | Total |  |  | 17.44 |

| Medición | Uds. | Largo | Ancho | Parcial |
|---|---|---|---|---|
| despachos antiguo archivo | 2 | 4.2 | 2.3 | 19.32 |
|  | 2 | 4.2 | 2.3 | 19.32 |
|  | 1 | 4.2 | 2.8 | 11.76 |
|  | 1 | 4.2 | 2.8 | 11.76 |
| despachos antiguo laboratorio | 3 | 4.2 | 2.3 | 28.98 |
|  | 3 | 4.2 | 2.3 | 28.98 |
|  | 1 | 4.2 | 3.5 | 14.70 |
|  | 1 | 4.2 | 3.5 | 14.70 |
| Total |  |  |  | 149.52 |

**E08FAV010** m2 F.TE. VIRUTA MADERA F/120x60-35
139 m2 × 23.21 = 3226.19
Falso techo formado por paneles acústicos de viruta de madera fina y magnesita de 120x60 cm. y 35 mm. de espesor, de color natural con cantos vivos y suspendidos de perfilería vista, i/p.p. de elementos de remate, accesorios de fijación y andamiaje, medido deduciendo huecos superiores a 2 m2.

| Código | Ud | Descripción | Rendimiento | Precio | Importe |
|---|---|---|---|---|---|
| O01BR150 | h. | Oficial 1ª Carpintero | 0.25 | 13.7 | 3.43 |
| O01BR160 | h. | Ayudante-Carpintero (mano de obra; 03/10/2012) | 0.25 | 12.88 | 3.22 |
| P04TM010 | m2 | Panel viruta.mad.120x60x35 cm. (material; 13/04/2016) | 1.05 | 12 | 12.60 |
| P04TW050 | m. | Perfilería vista blanca (material) | 3 | 1.25 | 3.75 |
| P04TW040 | ud | Pieza cuelgue perfil TR (material) | 1.05 | 0.2 | 0.21 |
|  |  | Total |  |  | 23.21 |

| Medición | Uds. | Largo | Ancho | Parcial |
|---|---|---|---|---|
| falso techo biblioteca para empotrar instalacionmes | 2 | 38 | 1.5 | 114.00 |
| en repasos | 1 | 25 |  | 25.00 |
| Total |  |  |  | 139 |

**E08MT030** m2 REVESTIMIEN.TABLERO PINO ALISTONADO15 mm
92.4 m2 × 17.6 = 1626.24
Revestimiento de paramentos con tablero machihembrado de pino oregón enlistonado de 15 mm. de espesor, en dimensiones despiece segun planos e instruciones de la D.F., sujeto mediante puntas clavadas a tablero base de soporte de madera DM, recibidos con pasta de yeso negro, medido deduciendo huecos.

| Código | Ud | Descripción | Rendimiento | Precio | Importe |
|---|---|---|---|---|---|
| O01BR150 | h. | Oficial 1ª Carpintero | 0.36 | 13.7 | 4.93 |
| O01A030 | h. | Oficial primera | 0 | 13.42 | 0.00 |
| O01A070 | h. | Peón ordinario | 0.15 | 12.77 | 1.92 |
| P04MM050 | m2 | Tablero machi.pino oregón 15 mm (material; 06/04/2016) | 1.05 | 6 | 6.30 |
| P08MA080 | m. | Rastrel pino 5x5 cm. (material; 06/04/2016) | 3 | 1 | 3.00 |
| A01AA030 | m3 | PASTA DE YESO NEGRO | 0.006 | 81.51 | 0.49 |
| P04MW010 | ud | Mater. auxiliar revest. madera (material) | 1 | 0.96 | 0.96 |
|  |  | Total |  |  | 17.6 |

| Medición | Uds. | Largo | Ancho | Alto | Parcial |
|---|---|---|---|---|---|
| forro falso techo |  |  |  |  |  |
| zona 1 |  |  |  |  |  |
| despachos antiguo archivo | 2 | 4.2 | 2.3 |  | 19.32 |
|  | 1 | 4.2 | 2.8 |  | 11.76 |
| tabicas | 6 | 4.2 |  | 0.3 | 7.56 |
| zona 2 |  |  |  |  |  |
| despachos antiguo laboratorio | 3 | 4.2 | 2.3 |  | 28.98 |
|  | 1 | 4.2 | 3.5 |  | 14.70 |
| tabicas | 8 | 4.2 |  | 0.3 | 10.08 |
| Total |  |  |  |  | 92.4 |

**E08PFA230** m2 ENFOS.FRATA.BASTARDO M-10 VERT. <3 m.
110 m2 × 9.02 = 992.20
Enfoscado fratasado sin maestrear con mortero bastardo de cemento CEM II/B-M 32,5 R, cal y arena de río M-10, en paramentos verticales, de 20 mm. de espesor, i/regleado, sacado de aristas, rincones y andamiaje (hasta 3 m de altura), medido deduciendo huecos. Según RC-08.

| Código | Ud | Descripción | Rendimiento | Precio | Importe |
|---|---|---|---|---|---|
| O01A030 | h. | Oficial primera | 0.36 | 13.42 | 4.83 |
| O01A050 | h. | Ayudante | 0.18 | 13.06 | 2.35 |
| A01MM010 | m3 | M.BAS.CAL M-10 CEM II/B-M 32,5R (material) | 0.022 | 83.81 | 1.84 |
|  |  | Total |  |  | 9.02 |

| Medición | Uds. | Largo | Ancho | Alto | Parcial |
|---|---|---|---|---|---|
| mochetas huecos nuevos patio | 8 | 0.3 |  | 1.5 | 3.60 |
| dinteles hucos nuevos patrio | 4 | 0.3 | 1.3 |  | 1.56 |
| a justificar | 1 | 100 |  |  | 100.00 |
| cegado puerta despacho biblioteca | 2 | 1.1 |  | 2.2 | 4.84 |
| Total |  |  |  |  | 110 |

**E08PFM010** m2 ENFOSC. MAESTR.-FRATAS. M-15 VER. <3 m.
110 m2 × 11.02 = 1212.20
Enfoscado maestreado y fratasado con mortero de cemento CEM II/B-M 32,5 R y arena de río (M-15) en paramentos verticales de 20 mm. de espesor, i/regleado, sacado de aristas y rincones con maestras cada 3 m. y andamiaje (hasta 3 m de altura), medido deduciendo huecos. Según RC-08.

| Código | Ud | Descripción | Rendimiento | Precio | Importe |
|---|---|---|---|---|---|
| O01A030 | h. | Oficial primera | 0.46 | 13.42 | 6.17 |
| O01A050 | h. | Ayudante | 0.23 | 13.06 | 3.00 |
| A01MA020 | m3 | MORTERO CEMENTO M-15 (material) | 0.022 | 83.91 | 1.85 |
|  |  | Total |  |  | 11.02 |

| Medición | Uds. | Largo | Ancho | Alto | Parcial |
|---|---|---|---|---|---|
| mochetas huecos nuevos patio | 8 | 0.3 |  | 1.5 | 3.60 |
| dinteles hucos nuevos patrio | 4 | 0.3 | 1.3 |  | 1.56 |
| a justificar | 1 | 100 |  |  | 100.00 |
| cegado puerta despacho biblioteca | 2 | 1.1 |  | 2.2 | 4.84 |
| Total |  |  |  |  | 110 |

**E08PFW010** m2 BRUÑIDO CEMENTO VERTICALES <3 m.
100 m2 × 2.42 = 242.00
Bruñido con pasta de cemento CEM II/B-M 32,5 R dado a llana tapando poros e irregularidades hasta conseguir una superficie lisa, en paramentos verticales (hasta 3 m de altura), medido deduciendo huecos. Según RC-08.

| Código | Ud | Descripción | Rendimiento | Precio | Importe |
|---|---|---|---|---|---|
| O01A030 | h. | Oficial primera | 0.1 | 13.42 | 1.34 |
| O01A050 | h. | Ayudante | 0.05 | 13.06 | 0.65 |
| P01CC020 | t. | Cemento CEM II/B-M 32,5 R sacos* (material) | 0.004 | 108.56 | 0.43 |
|  |  | Total |  |  | 2.42 |

| Medición | Uds. | Largo | Parcial |
|---|---|---|---|
| en repasos de juntas abierta | 1 | 100 | 100.00 |
| Total |  |  | 100 |

**E08PEW020** m2 MALLA FIBRA VIDRIO 3x3 mm.
100 m2 × 2.6 = 260.00
Malla de fibra de vidrio de 3x3 mm. de luz de refuerzo que cubra la línea de discontinuidad, i/ fijado y tensado con un solape mínimo de 10 cm. a cada lado, recibido con pasta de yeso negro medida deduciendo huecos superiores a 2 m2.

| Código | Ud | Descripción | Rendimiento | Precio | Importe |
|---|---|---|---|---|---|
| O01A030 | h. | Oficial primera | 0.09 | 13.42 | 1.21 |
| O01A070 | h. | Peón ordinario | 0.09 | 12.77 | 1.15 |
| P04RW080 | ud | Arandela de fijación (material) | 1.2 | 0.13 | 0.16 |
| A01AA030 | m3 | PASTA DE YESO NEGRO | 0.001 | 81.51 | 0.08 |
|  |  | Total |  |  | 2.6 |

| Medición | Uds. | Largo | Parcial |
|---|---|---|---|
| en repasos de juntas abierta | 1 | 100 | 100.00 |
| Total |  |  | 100 |

## C04 SOLADOS (14/02/2008)
Importe: 14232.95

**E10RAM130** m2 PARQUET ROBLE INDUSTRIAL
114 m2 × 47.27 = 5388.78
Parquet de roble tipo industrial de dimensiones y formas idem. existente, colocado con pegamento, acuchillado, lijado y tres manos de barniz de poliuretano de dos componentes P-6/8, medida la superficie ejecutada.Según condiciones del CTE, recogidas en el Pliego de Condiciones.

| Código | Ud | Descripción | Rendimiento | Precio | Importe |
|---|---|---|---|---|---|
| O01A030 | h. | Oficial primera | 0.415 | 13.42 | 5.57 |
| O01A070 | h. | Peón ordinario | 0.25 | 12.77 | 3.19 |
| P08MQ100 | m2 | Parquet idem. existente (material; 13/04/2016) | 1.05 | 25 | 26.25 |
| P08MA010 | kg | Pegamento s/madera (material) | 1.1 | 1.84 | 2.02 |
| P24MB060 | l. | Barniz poliuretano (material) | 0.9 | 11.38 | 10.24 |
|  |  | Total |  |  | 47.27 |

| Medición | Uds. | Largo | Ancho | Parcial |
|---|---|---|---|---|
| porche terraza ppal | 1 | 38 | 3 | 114.00 |
| Total |  |  |  | 114 |

**E10RRM020** m. RODAPIÉ ROBLE 7x1 cm.
6 m. × 5.86 = 35.16
Rodapié en madera de roble macizo de 7x1 cm., clavado en paramento, medido en su longitud.Según condiciones del CTE, recogidas en el Pliego de Condiciones.

| Código | Ud | Descripción | Rendimiento | Precio | Importe |
|---|---|---|---|---|---|
| O01BR160 | h. | Ayudante-Carpintero | 0.1 | 12.88 | 1.29 |
| O01A070 | h. | Peón ordinario | 0.05 | 12.77 | 0.64 |
| P08MR020 | m. | Rodapié macizo roble 7x1 cm. (material) | 1.05 | 3.74 | 3.93 |
|  |  | Total |  |  | 5.86 |

| Medición | Uds. | Largo | Parcial |
|---|---|---|---|
| lateral ampliacion parquet | 2 | 3 | 6.00 |
| Total |  |  | 6 |

**E11RT010** m2 ACUCHILLADO Y BARNIZADO (14/02/2008)
399 m2 × 5.65 = 2254.35
Acuchillado, lijado y tres manos de barniz de poliuretano de dos componentes P 6/8 sobre parquet o tarima, s/NTE-RPP, medida la superficie ejecutada.

| Código | Ud | Descripción | Rendimiento | Precio | Importe |
|---|---|---|---|---|---|
| O01OB150 | h. | Oficial 1ª carpintero (mano de obra; 14/02/2008) | 0.1 | 18.12 | 1.81 |
| O01OA070 | h. | Peón ordinario (mano de obra; 14/02/2008) | 0.1 | 15.35 | 1.54 |
| P25MW010 | l. | Barniz poliuret. monocomp. parquet-madera (material; 14/02/2008) | 0.2 | 11.48 | 2.30 |
|  |  | Total |  |  | 5.65 |

| Medición | Uds. | Largo | Ancho | Parcial |
|---|---|---|---|---|
| biblioteca | 1 | 38 | 10.5 | 399.00 |
| Total |  |  |  | 399 |

**E10CCI010** m2 PAV.AUTONIVELANTE CEM. POLIMEROS 2 cm.
114 m2 × 10.49 = 1195.86
Pavimento industriral autonivelante a base de cemento modificado con polímeros para pavimentos de hormigón y recrecidos de hasta 2 cm. i/limpieza del soporte, quedando el pavimento preparado para aplicación de pintura decorativa.Según condiciones del CTE, recogidas en el Pliego de Condiciones.

| Código | Ud | Descripción | Rendimiento | Precio | Importe |
|---|---|---|---|---|---|
| O01A090 | h. | Cuadrilla A (mano de obra; 03/10/2012) | 0.1 | 32.87 | 3.29 |
| P08CT140 | kg | Mortero autonivelante cemento a base de polímeros (material) | 10 | 0.72 | 7.20 |
|  |  | Total |  |  | 10.49 |

| Medición | Uds. | Largo | Ancho | Parcial |
|---|---|---|---|---|
| porche terraza ppal | 1 | 38 | 3 | 114.00 |
| Total |  |  |  | 114 |

**E10CCF020** m2 RECRECIDO 4 cm. MORTERO M-2,5
114 m2 × 7.13 = 812.82
Recrecido del soporte de pavimentos con mortero de cemento CEM II/B-P 32,5 N y arena de río (Mortero tipo M-2,5) de 4 cm. de espesor, maestreado, medido en superficie realmente ejecutada. Según RC-08.Según condiciones del CTE, recogidas en el Pliego de Condiciones.

| Código | Ud | Descripción | Rendimiento | Precio | Importe |
|---|---|---|---|---|---|
| O01A030 | h. | Oficial primera | 0.17 | 13.42 | 2.28 |
| O01A070 | h. | Peón ordinario | 0.17 | 12.77 | 2.17 |
| A01MA060 | m3 | MORTERO CEMENTO M-2,5 (material) | 0.042 | 63.75 | 2.68 |
|  |  | Total |  |  | 7.13 |

| Medición | Uds. | Largo | Ancho | Parcial |
|---|---|---|---|---|
| porche terraza ppal | 1 | 38 | 3 | 114.00 |
| Total |  |  |  | 114 |

**E10MPE010** m. UMBRAL 15X3 CM MÁRMOL NACIONAL
38 m. × 50.02 = 1900.76
Umbral de mármol nacional con huella de 15x3 cm. de espesor, cara y cantos pulidos, recibido con mortero de cemento CEM II/B-M 32,5 R y arena de miga 1/6 (mortero tipo M-5), i/rejuntado con lechada de cemento blanco BL-V 22,5 y limpieza, medido en su longitud.Según RC-08 y condiciones del CTE, recogidas en el Pliego de Condiciones.

| Código | Ud | Descripción | Rendimiento | Precio | Importe |
|---|---|---|---|---|---|
| O01A030 | h. | Oficial primera | 0.47 | 13.42 | 6.31 |
| O01A050 | h. | Ayudante | 0.47 | 13.06 | 6.14 |
| O01A070 | h. | Peón ordinario | 0.068 | 12.77 | 0.87 |
| P08AP010 | m. | Peldaño mármol nacional h/t (material) | 1 | 34.22 | 34.22 |
| A01AL090 | m3 | LECHADA CEM. BLANCO BL-V 22,5 (material) | 0.001 | 154.96 | 0.15 |
| P01CC160 | t. | Cemento blanco BL-V 22,5 sacos* (material) | 0.001 | 257.19 | 0.26 |
| A01MA090 | m3 | MORTERO CEMENTO M-5 C/ A.MIGA (material) | 0.03 | 69.13 | 2.07 |
|  |  | Total |  |  | 50.02 |

| Medición | Uds. | Largo | Parcial |
|---|---|---|---|
| bajo cierre ventanal biblioteca | 1 | 38 | 38.00 |
| Total |  |  | 38 |

**E10CTP020** m. PELDAÑO TERRAZ.MICROCHINA ENTERO i/ZANCA Y SOPORTE
16.5 m. × 32.28 = 532.62
Peldaño de terrazo microchina entero, colocado entre angular metalico idem. existentes, asi como soporte mediante zanca metalica idem. existente, miniado y pintura esmalte en color negro de todos los elementos metalicos vistos, placas de anclaje, tacos anclaje, soldaduras, montaje y recibido de todo el conjunto, i/rejuntado con lechada de cemento blanco BL-V 22,5 y limpieza, medido en su longitud. Según RC-08.Según condiciones del CTE, recogidas en el Pliego de Condiciones.

| Código | Ud | Descripción | Rendimiento | Precio | Importe |
|---|---|---|---|---|---|
| O01A030 | h. | Oficial primera | 0.45 | 13.42 | 6.04 |
| O01A040 | h. | Oficial segunda | 0.45 | 13.23 | 5.95 |
| O01A070 | h. | Peón ordinario | 0.038 | 12.77 | 0.49 |
| P08TP020 | m. | Peldaño terrazo microchina h/t con pp de soporte y zanca (material) | 1.06 | 17.49 | 18.54 |
| A01MA090 | m3 | MORTERO CEMENTO M-5 C/ A.MIGA | 0.016 | 69.13 | 1.11 |
| A01AL090 | m3 | LECHADA CEM. BLANCO BL-V 22,5 | 0.001 | 154.96 | 0.15 |
|  |  | Total |  |  | 32.28 |

| Medición | Uds. | Largo | Parcial |
|---|---|---|---|
| accesos despacho | 3 | 2.5 | 7.50 |
| acceso biblioteca | 3 | 3 | 9.00 |
| Total |  |  | 16.5 |

**E10RMF020** m2 TARIMA FLOTANTE PINO 20mm cm/ CLIC.
30.5 m2 × 65.82 = 2007.51
Pavimento flotante de tarima de 1830x250x20 y 1830x5x20 mm., en pino, segun despiece especificado en planos, clase extra (s/UNE 56809-1:1974), machihembrada en sus cuatro lados, con dos capas de barniz de secado ultravioleta y dos capas de terminación de barniz poliuretano, colocadas con clips cada 70 cm., colocado sobre lámina de polietileno celular de 2 mm. de espesor con film de polietileno de 0,2 mm. incorporado barrera anti-vapor, colocado sobre estrado y rampa, sin incluir éste, incluso forrado lateral de rampa y formacion de peldaños, i/p.p. de recortes. Medida la superficie ejecutada.Según condiciones del CTE, recogidas en el Pliego de Condiciones.

| Código | Ud | Descripción | Rendimiento | Precio | Importe |
|---|---|---|---|---|---|
| O01BR150 | h. | Oficial 1ª Carpintero | 0.59 | 13.7 | 8.08 |
| O01BR160 | h. | Ayudante-Carpintero | 0.3 | 12.88 | 3.86 |
| P08MT220 | m2 | Tarima maciza roble 1830x129x14 mm. (material; 13/04/2016) | 1.06 | 45 | 47.70 |
| P08MA090 | m2 | Sistema colocación clips. (material) | 1.06 | 2.53 | 2.68 |
| P06SL290 | m2 | Lámina polietileno 2 mm. anti-vapor (material) | 1.06 | 3.3 | 3.50 |
|  |  | Total |  |  | 65.82 |

| Medición | Uds. | Largo | Ancho | Alto | Parcial |
|---|---|---|---|---|---|
| plataforma | 1 | 5.3 | 2.4 |  | 12.72 |
| rampa | 1 | 7.9 | 1.7 |  | 13.43 |
| tabica | 1 | 3.3 |  | 0.6 | 1.98 |
|  | 1 | 7.9 |  | 0.3 | 2.37 |
| Total |  |  |  |  | 30.5 |

**E11RVP020** m. VIERTEAG. PIEDRA ARTIFICIAL 30x5
5.2 m. × 20.21 = 105.09
Vierteaguas de piedra artificial de 30x5 cm. con goterón, pulido en fábrica, recibido con mortero de cemento CEM II/B-M 32,5 R y arena de río 1/6 (mortero tipo M-5), i/rejuntado con lechada de cemento blanco BL-V 22,5 y limpieza, medido en su longitud.Segun RC-08.

| Código | Ud | Descripción | Rendimiento | Precio | Importe |
|---|---|---|---|---|---|
| O01A030 | h. | Oficial primera | 0.22 | 13.42 | 2.95 |
| O01A040 | h. | Oficial segunda | 0.22 | 13.23 | 2.91 |
| O01A070 | h. | Peón ordinario | 0.1 | 12.77 | 1.28 |
| P10VA020 | m. | Viert.piedra artificial 30x5 cm. (material) | 1 | 10.84 | 10.84 |
| A01AL090 | m3 | LECHADA CEM. BLANCO BL-V 22,5 | 0.001 | 154.96 | 0.15 |
| A01MA050 | m3 | MORTERO CEMENTO M-5 | 0.03 | 69.34 | 2.08 |
|  |  | Total |  |  | 20.21 |

| Medición | Uds. | Largo | Parcial |
|---|---|---|---|
| nuevos huecos ventanas patio | 4 | 1.3 | 5.20 |
| Total |  |  | 5.2 |

## C05 CARPINTERIA DE MADERA
Importe: 33025.67

**E16MFD020** ml BANCO EN U CORRIDO (05/04/2016)
20.7 ml × 55 = 1138.50
Banco corrido en U, para estante y cubreradiadores, realizado en madera de pino, de 30x50 cm. en tablero de 30 mm, segun diseño, con base de tapa en zona donde no exista radiador, incluso cepillado y barnizado de todas sus caras, colocado.

| Código | Ud | Descripción | Rendimiento | Precio | Importe |
|---|---|---|---|---|---|
| P33OD020 | ml | Banco en U segun diseño (material; 05/04/2016) | 1 | 55 | 55.00 |
|  |  | Total |  |  | 55 |

| Medición | Uds. | Largo | Parcial |
|---|---|---|---|
| en biblioteca frente a cristalera | 1 | 20.7 | 20.70 |
| Total |  |  | 20.7 |

**E08MT030** m2 REVESTIMIEN.TABLERO PINO ALISTONADO15 mm
240.6 m2 × 17.6 = 4234.56

| Medición | Uds. | Largo | Alto | Parcial |
|---|---|---|---|---|
| despachos laboratorio | 2 | 3.3 | 2.7 | 17.82 |
|  | 2 | 4.3 | 2.7 | 23.22 |
| despachos archivo | 2 | 2.3 | 2.7 | 12.42 |
|  | 2 | 4.3 | 2.7 | 23.22 |
|  | 2 | 3.5 | 2.7 | 18.90 |
| despachos biblioteca | 2 | 4.4 | 2.7 | 23.76 |
|  | 2 | 4.2 | 2.7 | 22.68 |
|  | 2 | 4 | 2.7 | 21.60 |
|  | 2 | 3.8 | 2.7 | 20.52 |
| tabique seminario | 2 | 4.1 | 4.8 | 39.36 |
| despacho biblioteca junto despacho elev.existe | 1 | 4.5 | 3.8 | 17.10 |
| Total |  |  |  | 240.6 |

**E13MEFP010** m2 ADAPTACION HUECOS EN CARPINT. EXISTENTE
42.02 m2 × 83.09 = 3491.44
Adaptacion de huecos de carpintería existente, para ventanas y/o balcones de hojas practicables, en madera de pino del país 1ª sin nudos barnizada, con cerco sin carriles para persianas, con hojas con partelunas en horizontal y en vertical y con palilleria interior barnizada, incluso precerco y cerco metalico con pletina de 10 mm, junquillos y herrajes de colgar y de cierre idem. existentes, eliminar pomos y manillas existente y crear nuevas hojas, totalmente montada y con p.p. de medios auxiliares.

| Código | Ud | Descripción | Rendimiento | Precio | Importe |
|---|---|---|---|---|---|
| O01BR150 | h. | Oficial 1ª Carpintero | 0.45 | 13.7 | 6.17 |
| O01BR160 | h. | Ayudante-Carpintero | 0.45 | 12.88 | 5.80 |
| P11PP010 | m. | Precerco de pino 70x35 mm. (material) | 4 | 9.28 | 37.12 |
| P11XC010 | m2 | Carp.ext.pino país p/pintar (material) | 0 | 92.83 | 0.00 |
| P11SI010 | m2 | Frailero 30 mm.para pintar (material) | 0 | 55.24 | 0.00 |
| P11TM010 | m. | Tapajunt. LM pino melis 70x10 (material) | 4 | 2.35 | 9.40 |
| P11RB070 | ud | Pernio latón plano 80x52 mm. (material) | 10 | 0.92 | 9.20 |
| P11WH020 | ud | Cremona dorada canto (material) | 1 | 8.72 | 8.72 |
| P11JW030 | ud | Imán de cierre bco/marr.reforz. (material) | 4 | 0.34 | 1.36 |
| P11JT020 | ud | Tirador armario de latón (material) | 2 | 2.53 | 5.06 |
| P11WP080 | ud | Tornillo ensamble zinc/pavón (material) | 13 | 0.02 | 0.26 |
| P11XA0101 | m2 | Carp.ext.pino país p/barnizar (material; 06/04/2016) | 0 | 44 | 0.00 |
|  |  | Total |  |  | 83.09 |

| Medición | Uds. | Largo | Alto | Parcial |
|---|---|---|---|---|
| carpinteria acceso biblioteca | 2 | 4.8 | 2.2 | 21.12 |
|  | 2 | 3.5 | 2.2 | 15.40 |
|  | 1 | 2.5 | 2.2 | 5.50 |
| Total |  |  |  | 42.02 |

**E13MEFL010** m2 CARP.P.OREGON LAC. C/PALILLERIA MADERA IDEM.EXIST.
118.8 m2 × 189.48 = 22510.22
Carpintería exterior para ventanas y/o balcones de hojas practicables, en madera de pino oregon 1ª sin nudos barnizada, con precerco y cerco metalico de pletina de 10 mm, con hojas sin partelunas y con palilleria interiores barnizado, incluso precerco metalico de pletina de 10 mm, palilleria interiores lisos de pino macizo barnizados idem. existentes, y herrajes de colgar y de cierre idem. existentes, totalmente montada y con p.p. de medios auxiliares.

| Código | Ud | Descripción | Rendimiento | Precio | Importe |
|---|---|---|---|---|---|
| O01BR150 | h. | Oficial 1ª Carpintero | 0.95 | 13.7 | 13.02 |
| O01BR160 | h. | Ayudante-Carpintero | 0.45 | 12.88 | 5.80 |
| P11PP010 | m. | Precerco de pino 70x35 mm. | 4 | 9.28 | 37.12 |
| P11XA010 | m2 | Carp.ext.pino país p/barnizar (material; 13/04/2016) | 1 | 66.4 | 66.40 |
| P11SI010 | m2 | Frailero 30 mm.para pintar | 0.6 | 55.24 | 33.14 |
| P11TM010 | m. | Tapajunt. LM pino melis 70x10 | 4 | 2.35 | 9.40 |
| P11RB070 | ud | Pernio latón plano 80x52 mm. | 10 | 0.92 | 9.20 |
| P11WH020 | ud | Cremona dorada canto | 1 | 8.72 | 8.72 |
| P11JW030 | ud | Imán de cierre bco/marr.reforz. | 4 | 0.34 | 1.36 |
| P11JT020 | ud | Tirador armario de latón | 2 | 2.53 | 5.06 |
| P11WP080 | ud | Tornillo ensamble zinc/pavón | 13 | 0.02 | 0.26 |
|  |  | Total |  |  | 189.48 |

| Medición | Uds. | Largo | Alto | Parcial |
|---|---|---|---|---|
| despachos nuevos de laboratorio | 1 | 3.5 | 2.2 | 7.70 |
|  | 3 | 4 | 2.2 | 26.40 |
|  | 1 | 2.5 | 2.2 | 5.50 |
| acceso despacho antiguo archivo | 5 | 1 | 2.2 | 11.00 |
|  | 2 | 2.3 | 2.2 | 10.12 |
|  | 1 | 2.8 | 2.2 | 6.16 |
| frente despachos a biblioteca | 4 | 3.5 | 2.2 | 30.80 |
|  | 2 | 4.8 | 2.2 | 21.12 |
| Total |  |  |  | 118.8 |

**E13MEFL011** m2 CARP.P.OREGON LAC. MADERA IDEM.EXIST.
10.56 m2 × 156.34 = 1650.95
Carpintería exterior para ventanas y/o balcones de hojas practicables, en madera de pino oregon 1ª sin nudos barnizada, con precerco y cerco metalico de pletina de 10 mm, con hojas sin partelunas y sin palilleria interior barnizado, incluso precerco metalico de pletina de 10 mm, palilleria interiores lisos de pino macizo barnizados idem. existentes, y herrajes de colgar y de cierre idem. existentes, totalmente montada y con p.p. de medios auxiliares.

| Código | Ud | Descripción | Rendimiento | Precio | Importe |
|---|---|---|---|---|---|
| O01BR150 | h. | Oficial 1ª Carpintero | 0.95 | 13.7 | 13.02 |
| O01BR160 | h. | Ayudante-Carpintero | 0.45 | 12.88 | 5.80 |
| P11PP010 | m. | Precerco de pino 70x35 mm. | 4 | 9.28 | 37.12 |
| P11XA010 | m2 | Carp.ext.pino país p/barnizar | 1 | 66.4 | 66.40 |
| P11SI010 | m2 | Frailero 30 mm.para pintar | 0 | 55.24 | 0.00 |
| P11TM010 | m. | Tapajunt. LM pino melis 70x10 | 4 | 2.35 | 9.40 |
| P11RB070 | ud | Pernio latón plano 80x52 mm. | 10 | 0.92 | 9.20 |
| P11WH020 | ud | Cremona dorada canto | 1 | 8.72 | 8.72 |
| P11JW030 | ud | Imán de cierre bco/marr.reforz. | 4 | 0.34 | 1.36 |
| P11JT020 | ud | Tirador armario de latón | 2 | 2.53 | 5.06 |
| P11WP080 | ud | Tornillo ensamble zinc/pavón | 13 | 0.02 | 0.26 |
|  |  | Total |  |  | 156.34 |

| Medición | Uds. | Largo | Alto | Parcial |
|---|---|---|---|---|
| huecos nuevos despachos a patio | 4 | 1.2 | 2.2 | 10.56 |
| Total |  |  |  | 10.56 |

## C06 CARPINTERIA METALICA
Importe: 34981.35

**E13CML010** m2 MAMPARA FIJA SENCILLA (03/10/2012)
159.86 m2 × 50.24 = 8031.37
Mampara fija en frentes de portales o fachadas con perfiles de pletinas de 10 mm, diseño sencillo, formando bastidor liso, con encuentros a inglete soldados y junquillos con idem. pletinas atornilladas con tornillo cabeza avellanada, patillas para anclaje i/corte, preparación y soldadura de perfiles en taller, ajuste y montaje en obra (incluso recibido de albañilería).

| Código | Ud | Descripción | Rendimiento | Precio | Importe |
|---|---|---|---|---|---|
| O01BC041 | h. | Oficial 1ª Cerrajero | 0.095 | 15.75 | 1.50 |
| O01BC042 | h. | Ayudante-Cerrajero | 0.195 | 15.06 | 2.94 |
| P13CB070 | m2 | Mampara fija sencilla (material; 13/04/2016) | 1 | 45.8 | 45.80 |
|  |  | Total |  |  | 50.24 |

| Medición | Uds. | Largo | Alto | Parcial |
|---|---|---|---|---|
| montantes de carpinterias |  |  |  |  |
| despachos laboratorio | 3 | 3.3 | 1 | 9.90 |
|  | 1 | 4.3 | 1 | 4.30 |
| despachos archivo | 2 | 4.3 | 1.8 | 15.48 |
|  | 2 | 4.3 | 1.8 | 15.48 |
|  | 1 | 3.5 | 1 | 3.50 |
| despachos biblioteca | 1 | 4.4 | 1 | 4.40 |
|  | 1 | 4.2 | 1 | 4.20 |
|  | 1 | 4 | 1 | 4.00 |
|  | 1 | 3.8 | 1 | 3.80 |
| frente despachos biblioteca | 1 | 13 | 4.8 | 62.40 |
| acceso despachos nuevos de laboratorio | 1 | 3.5 | 0.6 | 2.10 |
|  | 3 | 4 | 0.6 | 7.20 |
|  | 1 | 2.5 | 0.6 | 1.50 |
| acceso despacho antiguo archivo | 5 | 1 | 0.6 | 3.00 |
|  | 2 | 2.3 | 0.6 | 2.76 |
|  | 1 | 2.8 | 0.6 | 1.68 |
| frente despachos a biblioteca | 4 | 3.5 | 0.6 | 8.40 |
|  | 2 | 4.8 | 0.6 | 5.76 |
| Total |  |  |  | 159.86 |

**E13CMM010** m2 MAMPARA FIJA-ABAT. SENCILLA ESMALT. (03/10/2012)
228 m2 × 81.64 = 18613.92
Mampara fija con pp. de puertas abatibles segun memoria de carpinteria en estado actual, adaptacion de nuevos huecos segun memoria de modificacion de carpinterias reformada, realizada en perfiles de angulos y pletinas de 10 mm formado precerco, cerco, formando bastidor con pletinas de 10 mm, con encuentros a inglete soldados y junquillos a presión con bulones de 30x15 mm., pilastras 180x100 mm. formadas con idem. pletinas, patillas para anclaje i/corte, preparación y soldadura de perfiles en taller, ajuste y montaje en obra (incluso recibido de albañilería).

| Código | Ud | Descripción | Rendimiento | Precio | Importe |
|---|---|---|---|---|---|
| O01BC041 | h. | Oficial 1ª Cerrajero | 0.095 | 15.75 | 1.50 |
| O01BC042 | h. | Ayudante-Cerrajero | 0.195 | 15.06 | 2.94 |
| P13CB090 | m2 | Mampara fija -abatible sencilla esmalt. (material; 13/04/2016) | 1 | 77.2 | 77.20 |
|  |  | Total |  |  | 81.64 |

| Medición | Uds. | Largo | Alto | Parcial |
|---|---|---|---|---|
| fachada ppal porche | 1 | 38 | 4 | 152.00 |
| actual division despacho biblioteca | 1 | 10.5 | 4 | 42.00 |
| separacion laborat. fotografia | 1 | 4.3 | 5 | 21.50 |
| acceso archivo | 1 | 2.5 | 5 | 12.50 |
| Total |  |  |  | 228 |

**E13CVM020** m2 CARPINTERIA METALICA FIJA- ABAT.1 H. ESM.
68.95 m2 × 120.9 = 8336.06
Carpinteria metalica fija-abatible de una hoja, ejecutada con perfiles en L de 80 mm, perfiles de esquina, pletinas y junquillos de pletinas de 10 mm de espesor, perfiles estructurales formados por idem. pletinas, esmaltados al horno, perfil vierteaguas, herrajes de colgar y seguridad, patillas para anclaje i/corte, preparación y soldadura de perfiles en taller, ajuste y montaje en obra (incluso recibido de albañilería). S/ CTE-DB-HS 3.

| Código | Ud | Descripción | Rendimiento | Precio | Importe |
|---|---|---|---|---|---|
| O01BC041 | h. | Oficial 1ª Cerrajero | 0.095 | 15.75 | 1.50 |
| O01BC042 | h. | Ayudante-Cerrajero | 0.195 | 15.06 | 2.94 |
| P13CV180 | m2 | Ventana abat. 1 h. esmal. (material; 13/04/2016) | 1 | 95.32 | 95.32 |
| P13CV090 | m. | Perfil precerco-cerco pletina 10 mm. (material) | 2.2 | 9.61 | 21.14 |
|  |  | Total |  |  | 120.9 |

| Medición | Uds. | Largo | Alto | Parcial |
|---|---|---|---|---|
| carp. exterior despachos antiguo archivo | 4 | 1 | 2.8 | 11.20 |
|  | 2 | 2.3 | 2.8 | 12.88 |
| carp. exterior despachos laborat. | 6 | 1 | 2.8 | 16.80 |
|  | 3 | 2.3 | 2.8 | 19.32 |
| lateral porche ppal | 1 | 2.5 | 3.5 | 8.75 |
| Total |  |  |  | 68.95 |

## C07 CERRAJERIA (03/10/2012)
Importe: 798.52

**E13JDBA110** m. BARANDILLA REDONDO MACIZO 020mm (03/10/2012)
5.2 m. × 22.71 = 118.09
Barandilla de redondo macizo liso de 20 mm de diametro, dispuestos horizontalmente, elaborada en taller y montaje en obra , incluso recibido de albañileria, dos manos de minio de plomo y dos manos de esamlte.

| Código | Ud | Descripción | Rendimiento | Precio | Importe |
|---|---|---|---|---|---|
| O01BC041 | h. | Oficial 1ª Cerrajero | 0.25 | 15.75 | 3.94 |
| O01BC042 | h. | Ayudante-Cerrajero | 0.25 | 15.06 | 3.77 |
| P13BT130 | m. | Barand.tubo macizo (material; 06/04/2016) | 1 | 15 | 15.00 |
|  |  | Total |  |  | 22.71 |

| Medición | Uds. | Largo | Parcial |
|---|---|---|---|
| proteccion ventanas patio | 4 | 1.3 | 5.20 |
| Total |  |  | 5.2 |

**E13JDBC010** m. BARANDILLA ACERO MACIZO (03/10/2012)
13.3 m. × 51.16 = 680.43
Barandilla en acero macizo laminado en caliente formada por: bastidor redondo liso macizo de 20 mm, entrepaño de barrotes liso macizo de 20 mm mm. y elementos para anclaje mediante escudete oculto, elaborada en taller y montaje en obra (incluso recibido de barandilla).

| Código | Ud | Descripción | Rendimiento | Precio | Importe |
|---|---|---|---|---|---|
| O01BC041 | h. | Oficial 1ª Cerrajero | 0.2 | 15.75 | 3.15 |
| O01BC042 | h. | Ayudante-Cerrajero | 0.2 | 15.06 | 3.01 |
| P13BM010 | m. | Barandilla acero macizo (material; 13/04/2016) | 1 | 45 | 45.00 |
|  |  | Total |  |  | 51.16 |

| Medición | Uds. | Largo | Parcial |
|---|---|---|---|
| rampa | 1 | 8 | 8.00 |
| escalera junto rampa | 1 | 3.3 | 3.30 |
| escalera acc. despachos | 2 | 1 | 2.00 |
| Total |  |  | 13.3 |

## C08 VIDRIOS (13/04/2016)
Importe: 14122.68

**E14SA010** m2 VIDRIO LAM.SIMPLE 3+3 BUT.INC . (13/04/2016)
160.82 m2 × 25.15 = 4044.62
Acristalamiento con vidrio laminar de seguridad simple, compuesto por dos vidrios de 3 mm. de espesor unidos mediante lámina de butiral de polivinilo incolora, fijación sobre carpintería con acuñado mediante calzos perimetrales y laterales y sellado en frío con silicona incolora, incluso colocación de junquillos.

| Código | Ud | Descripción | Rendimiento | Precio | Importe |
|---|---|---|---|---|---|
| P14EL010 | m2 | Vidrio laminar 3+3 but. (material; 13/04/2016) | 1.006 | 25 | 25.15 |
|  |  | Total |  |  | 25.15 |

| Medición | Uds. | Largo | Alto | Parcial |
|---|---|---|---|---|
| carpinteria acceso biblioteca | 2 | 4.8 | 2.2 | 21.12 |
|  | 2 | 3.5 | 2.2 | 15.40 |
|  | 1 | 2.5 | 2.2 | 5.50 |
| despachos nuevos de laboratorio | 1 | 3.5 | 2.2 | 7.70 |
|  | 3 | 4 | 2.2 | 26.40 |
|  | 1 | 2.5 | 2.2 | 5.50 |
| acceso despacho antiguo archivo | 5 | 1 | 2.2 | 11.00 |
|  | 2 | 2.3 | 2.2 | 10.12 |
|  | 1 | 2.8 | 2.2 | 6.16 |
| frente despachos a biblioteca | 4 | 3.5 | 2.2 | 30.80 |
|  | 2 | 4.8 | 2.2 | 21.12 |
| Total |  |  |  | 160.82 |

**E14SF010** m2 VIDRIO LAM.FUERTE 4+4 BUT.INC. (13/04/2016)
273.37 m2 × 35.21 = 9625.36
Acristalamiento con vidrio laminar de seguridad fuerte, compuesto por dos lunas de 4 mm. de espesor unidas mediante lámina de butiral de polivinilo incolora, fijación sobre carpintería con acuñado mediante calzos perimetrales y laterales y sellado en frío con silicona incolora, incluso colocación de junquillos.

| Código | Ud | Descripción | Rendimiento | Precio | Importe |
|---|---|---|---|---|---|
| P14EL030 | m2 | Vidrio laminar 4+4 but. (material; 13/04/2016) | 1.006 | 35 | 35.21 |
|  |  | Total |  |  | 35.21 |

| Medición | Uds. | Largo | Alto | Parcial |
|---|---|---|---|---|
| despachos laboratorio | 3 | 3.3 | 1 | 9.90 |
|  | 1 | 4.3 | 1 | 4.30 |
| despachos archivo | 2 | 4.3 | 1.8 | 15.48 |
|  | 2 | 4.3 | 1.8 | 15.48 |
|  | 1 | 3.5 | 1 | 3.50 |
| despachos biblioteca | 1 | 4.4 | 1 | 4.40 |
|  | 1 | 4.2 | 1 | 4.20 |
|  | 1 | 4 | 1 | 4.00 |
|  | 1 | 3.8 | 1 | 3.80 |
| frente despachos biblioteca | 1 | 13 | 4.8 | 62.40 |
| acceso despachos nuevos de laboratorio | 1 | 3.5 | 0.6 | 2.10 |
|  | 3 | 4 | 0.6 | 7.20 |
|  | 1 | 2.5 | 0.6 | 1.50 |
| acceso despacho antiguo archivo | 5 | 1 | 0.6 | 3.00 |
|  | 2 | 2.3 | 0.6 | 2.76 |
|  | 1 | 2.8 | 0.6 | 1.68 |
| carp. exterior despachos antiguo archivo | 4 | 1 | 2.8 | 11.20 |
|  | 2 | 2.3 | 2.8 | 12.88 |
| carp. exterior despachos laborat. | 6 | 1 | 2.8 | 16.80 |
|  | 3 | 2.3 | 2.8 | 19.32 |
| lateral porche | 1 | 2.5 | 3.5 | 8.75 |
| separacion laborat. fotografia | 1 | 4.3 | 5 | 21.50 |
| acceso archivo | 1 | 2.5 | 5 | 12.50 |
| frente despachos a biblioteca | 4 | 3.5 | 0.6 | 8.40 |
|  | 2 | 4.8 | 0.6 | 5.76 |
| huecos nuevos despachos a patio | 4 | 1.2 | 2.2 | 10.56 |
| Total |  |  |  | 273.37 |

**E14ALC030** m2 LUNA COLOR FILTRANTE 4+4 mm. (13/04/2016)
10 m2 × 45.27 = 452.70
Acristalamiento con luna coloreada filtrante, de 6 mm. de espesor, fijación sobre carpintería con acuñado mediante calzos perimetrales y laterales y sellado en frío con silicona incolora, incluso cortes del vidrio y colocación de junquillos.

| Código | Ud | Descripción | Rendimiento | Precio | Importe |
|---|---|---|---|---|---|
| P14AC030 | m2 | Luna coloreada filtrante 4+4 mm. (material; 13/04/2016) | 1.006 | 45 | 45.27 |
|  |  | Total |  |  | 45.27 |

| Medición | Uds. | Largo | Parcial |
|---|---|---|---|
| fachada ppal porche |  |  |  |
| a justificar en reposicion | 1 | 10 | 10.00 |
| Total |  |  | 10 |

## C09 PINTURAS
Importe: 16455.19

**E15EL020** m2 REVEST.LISO EXTRA EN FACHADAS
200 m2 × 4.18 = 836.00
Revestimiento liso calidad extra, aplicado con pistola, en paramentos verticales y horizontales de fachada, i/limpieza de superficie, mano de fondo con plástico diluido y acabado con dos manos.

| Código | Ud | Descripción | Rendimiento | Precio | Importe |
|---|---|---|---|---|---|
| O01BP230 | h. | Oficial 1ª Pintor (mano de obra; 03/10/2012) | 0.05 | 14.39 | 0.72 |
| O01BP240 | h. | Ayudante-Pintor (mano de obra; 03/10/2012) | 0.05 | 13.95 | 0.70 |
| P24OS040 | l. | Imprimación acrílica (material) | 0.07 | 11.06 | 0.77 |
| P24FL020 | l. | Revestimiento liso extra (material; 13/04/2016) | 0.5 | 3.8 | 1.90 |
| P24WW220 | ud | Pequeño material (material) | 0.08 | 1.11 | 0.09 |
|  |  | Total |  |  | 4.18 |

| Medición | Uds. | Largo | Parcial |
|---|---|---|---|
| a justificar |  |  |  |
| patios interiores | 1 | 200 | 200.00 |
| Total |  |  | 200 |

**E15IPA010** m2 PINTU.PLÁSTICA LISA BLANCA MATE
592.85 m2 × 2.27 = 1345.77
Pintura plástica lisa mate en blanco, sobre paramentos horizontales y verticales, lavable dos manos, incluso mano de imprimación de fondo, plastecido y mano de acabado.

| Código | Ud | Descripción | Rendimiento | Precio | Importe |
|---|---|---|---|---|---|
| O01BP230 | h. | Oficial 1ª Pintor | 0.05 | 14.39 | 0.72 |
| O01BP240 | h. | Ayudante-Pintor | 0.05 | 13.95 | 0.70 |
| P24OF040 | kg | Fondo plástico (material) | 0.1 | 1.77 | 0.18 |
| P24EI090 | kg | Pintura plástica liso mate (material; 13/04/2016) | 0.3 | 1.5 | 0.45 |
| P24WW220 | ud | Pequeño material | 0.2 | 1.11 | 0.22 |
|  |  | Total |  |  | 2.27 |

| Medición | Uds. | Largo | Ancho | Parcial |
|---|---|---|---|---|
| pasillo biblioteca | 1 | 44 | 2.5 | 110.00 |
|  | 1 | 2.5 | 0.8 | 2.00 |
|  | 3 | 4 | 0.8 | 9.60 |
|  | 1 | 3.5 | 0.8 | 2.80 |
| pasillo archivo | 1 | 24.5 | 2.5 | 61.25 |
| despachos biblioteca | 1 | 38 | 5 | 190.00 |
| a deducir patios | -3 | 5 | 4 | -60.00 |
| despachos antiguo laboratorio | 1 | 31 | 4.2 | 130.20 |
| seminario | 1 | 15 | 4.2 | 63.00 |
| despachos antiguo archivo | 1 | 20 | 4.2 | 84.00 |
| Total |  |  |  | 592.85 |

**E15IPA020** m2 PINTU.PLÁST.LISA MATE COL.CLAROS
2371.4 m2 × 2.4 = 5691.36
Pintura plástica lisa mate en colores claros, sobre paramentos horizontales y verticales, lavable dos manos, incluso mano de imprimación de fondo, plastecido y mano de acabado.

| Código | Ud | Descripción | Rendimiento | Precio | Importe |
|---|---|---|---|---|---|
| O01BP230 | h. | Oficial 1ª Pintor | 0.05 | 14.39 | 0.72 |
| O01BP240 | h. | Ayudante-Pintor | 0.05 | 13.95 | 0.70 |
| P24OF040 | kg | Fondo plástico | 0.1 | 1.77 | 0.18 |
| P24EI100 | kg | Pintura plástica mate color (material; 13/04/2016) | 0.3 | 1.55 | 0.47 |
| P24WW220 | ud | Pequeño material | 0.3 | 1.11 | 0.33 |
|  |  | Total |  |  | 2.4 |

| Medición | Uds. | Largo | Ancho | Alto | Parcial |
|---|---|---|---|---|---|
| pasillo biblioteca | 1 | 44 | 2.5 | 4 | 440.00 |
|  | 1 | 2.5 | 0.8 | 4 | 8.00 |
|  | 3 | 4 | 0.8 | 4 | 38.40 |
|  | 1 | 3.5 | 0.8 | 4 | 11.20 |
| pasillo archivo | 1 | 24.5 | 2.5 | 4 | 245.00 |
| despachos biblioteca | 1 | 38 | 5 | 4 | 760.00 |
| a deducir patios | -3 | 5 | 4 | 4 | -240.00 |
| despachos antiguo laboratorio | 1 | 31 | 4.2 | 4 | 520.80 |
| seminario | 1 | 15 | 4.2 | 4 | 252.00 |
| despachos antiguo archivo | 1 | 20 | 4.2 | 4 | 336.00 |
| Total |  |  |  |  | 2371.4 |

**E15HEC030** m2 ESMALTE MATE S/METAL
791.9 m2 × 5.31 = 4204.99
Pintura al esmalte mate, dos manos y una mano de minio o antioxidante sobre carpintería metálica, i/rascado de los óxidos y limpieza manual.

| Código | Ud | Descripción | Rendimiento | Precio | Importe |
|---|---|---|---|---|---|
| O01BP230 | h. | Oficial 1ª Pintor | 0.2 | 14.39 | 2.88 |
| P24OU050 | kg | Minio electrolítico | 0.1 | 11.34 | 1.13 |
| P24JA010 | kg | Esmalte mate s/metal (material) | 0.13 | 9.28 | 1.21 |
| P24WW220 | ud | Pequeño material | 0.08 | 1.11 | 0.09 |
|  |  | Total |  |  | 5.31 |

| Medición | Uds. | Largo | Alto | Parcial |
|---|---|---|---|---|
| rampa | 2 | 8 | 1 | 16.00 |
| escalera junto rampa | 2 | 2.5 | 1 | 5.00 |
| escalera acc. despachos | 4 | 1 | 1 | 4.00 |
| protecc. ventanas | 8 | 0.25 | 1 | 2.00 |
| carpinterias |  |  |  |  |
| despachos laboratorio | 6 | 3.3 | 1 | 19.80 |
|  | 2 | 4.3 | 1 | 8.60 |
| despachos archivo | 4 | 4.3 | 1.8 | 30.96 |
|  | 4 | 4.3 | 1.8 | 30.96 |
|  | 2 | 3.5 | 1 | 7.00 |
| despachos biblioteca | 2 | 4.4 | 1 | 8.80 |
|  | 2 | 4.2 | 1 | 8.40 |
|  | 2 | 4 | 1 | 8.00 |
|  | 2 | 3.8 | 1 | 7.60 |
| frente despachos biblioteca | 2 | 13 | 4.8 | 124.80 |
| acceso despachos nuevos de laboratorio | 2 | 3.5 | 0.6 | 4.20 |
|  | 6 | 4 | 0.6 | 14.40 |
|  | 2 | 2.5 | 0.6 | 3.00 |
| acceso despacho antiguo archivo | 10 | 1 | 0.6 | 6.00 |
|  | 4 | 2.3 | 0.6 | 5.52 |
|  | 2 | 2.8 | 0.6 | 3.36 |
| fachada ppal porche | 2 | 38 | 4 | 304.00 |
| lateral porche | 2 | 2.5 | 3.5 | 17.50 |
| division despacho biblioteca | 2 | 10.5 | 4 | 84.00 |
| separacion laborat. fotografia | 2 | 4.3 | 5 | 43.00 |
| acceso archivo | 2 | 2.5 | 5 | 25.00 |
| Total |  |  |  | 791.9 |

**E15MB015** m2 BARNI.MADERA MATE 2 MANOS
691.48 m2 × 6.33 = 4377.07
Barnizado dos manos de carpintería de madera interior o exterior con barniz sintético con acabado mate, dos manos, incluso imprimación y lijado.

| Código | Ud | Descripción | Rendimiento | Precio | Importe |
|---|---|---|---|---|---|
| O01BP230 | h. | Oficial 1ª Pintor | 0.1 | 14.39 | 1.44 |
| O01BP240 | h. | Ayudante-Pintor | 0.1 | 13.95 | 1.40 |
| P24MA010 | kg | Tapaporos (material; 13/04/2016) | 0.11 | 6.5 | 0.72 |
| P24MB020 | l. | Barniz sintético universal mate (material; 13/04/2016) | 0.25 | 10.84 | 2.71 |
| P24WW220 | ud | Pequeño material | 0.05 | 1.11 | 0.06 |
|  |  | Total |  |  | 6.33 |

| Medición | Uds. | Largo | Alto | Parcial |
|---|---|---|---|---|
| carpinteria acceso biblioteca | 4 | 4.8 | 2.2 | 42.24 |
|  | 4 | 3.5 | 2.2 | 30.80 |
|  | 2 | 2.5 | 2.2 | 11.00 |
| despachos nuevos de laboratorio | 2 | 3.5 | 2.2 | 15.40 |
|  | 6 | 4 | 2.2 | 52.80 |
|  | 2 | 2.5 | 2.2 | 11.00 |
| acceso despacho antiguo archivo | 10 | 1 | 2.2 | 22.00 |
|  | 4 | 2.3 | 2.2 | 20.24 |
|  | 2 | 2.8 | 2.2 | 12.32 |
| carp. exterior despachos antiguo archivo | 8 | 1 | 2.8 | 22.40 |
|  | 4 | 2.3 | 2.8 | 25.76 |
| carp. exterior despachos laborat. | 12 | 1 | 2.8 | 33.60 |
|  | 6 | 2.3 | 2.8 | 38.64 |
| ***carpinteria existente | 1 | 200 |  | 200.00 |
| frente despachos a biblioteca | 8 | 3.5 | 2.2 | 61.60 |
|  | 4 | 4.8 | 2.2 | 42.24 |
| frente despachos a biblioteca | 8 | 3.5 | 0.6 | 16.80 |
|  | 4 | 4.8 | 0.6 | 11.52 |
| huecos nuevos despachos a patio | 8 | 1.2 | 2.2 | 21.12 |
| Total |  |  |  | 691.48 |

## C10 VARIOS (03/10/2012)
Importe: 256.8

**E16MFD010** ud TRASLADO DE MOBILIARIO EXISTENTE EN TODA LA ZONA DE ACTUACION (03/10/2012)
1 ud × 256.8 = 256.80
Traslado a lugar de acopio de todo el mobiliario existente en zona de actuacion y posterior colocacion en su lugar de designacion.

| Código | Ud | Descripción | Rendimiento | Precio | Importe |
|---|---|---|---|---|---|
| O01A060 | h. | Peón especializado | 10 | 12.91 | 129.10 |
| O01A070 | h. | Peón ordinario | 10 | 12.77 | 127.70 |
|  |  | Total |  |  | 256.8 |

## C11 INSTALACIONES (25/03/2009)
Importe: 104533.75

### I.1.- SUB-1 ACTUACIONES PREVIAS (26/05/2016)
Importe: 1400.58

**E01EPP030** m2 DESMONTAJE DE INSTALACIONES DE CLIMATIZACION (26/05/2016)
67.5 m2 × 13.96 = 942.30
Desmontaje de instalaciones de climatizacion existentes, incluido tuberias de conexion e instalacion eléctrica, incluso limpieza y retirada de escombros a pie de carga, con transporte a vertedero y con p.p. de medios auxiliares.

| Código | Ud | Descripción | Rendimiento | Precio | Importe |
|---|---|---|---|---|---|
| O01B170 | h. | Oficial 1ª Fontanero/Calefactor (mano de obra; 26/05/2016) | 1 | 12.95 | 12.95 |
| P21OE090 | ud | Instalación varias (material; 26/05/2016) | 1 | 1.01 | 1.01 |
|  |  | Total |  |  | 13.96 |

| Medición | Uds. | Largo | Parcial |
|---|---|---|---|
| ZONA ARCHIVOS |  |  |  |
| Sala archivos radiadores | 3 | 2.5 | 7.50 |
| Pasillo radiadores | 3 | 2.5 | 7.50 |
| Sala de archivo radiadores | 2 | 2.5 | 5.00 |
| Sala archivos fancoils | 2 | 2.5 | 5.00 |
| ZONA LABORATORIOS |  |  |  |
| Aulas laboratorios radiadores | 6 | 2.5 | 15.00 |
| ZONA BIBLIOTECA |  |  |  |
| Sala despachos | 6 | 2.5 | 15.00 |
| Biblioteca | 5 | 2.5 | 12.50 |
| Total |  |  | 67.5 |

**E01EPS020** ud DESMONTAJE DE INSTALACIONES DE ELECTRICIDAD (26/05/2016)
1 ud × 203.28 = 203.28
Desmontaje y retidara de las instalaciones de electricidad existentes, anulando, retirando y reparando roturas en paredes de los actulaes sistemas de encendidos y toma corrientes en la instalacion electrica , incluso limpieza y retirada de escombros a pie de carga, con transporte a vertedero y con p.p. de medios auxiliares.

**E01EIS020** ud DESMONTAJE DE INSTALACIONES PCI (26/05/2016)
1 ud × 150 = 150.00
Retirada de los actuales sistemas de proteccion contraincendios en las zonas afectadas. Incluyendo programación de la central existente para la nueva ampliacion, en coordinacion con las empresas encargadas del mantenimineto y servicio de los sistemas, incluyebndo el acople al sitema temporal durante la ejecución de obra y su preparación para su posterior ejecución

**E01EIS365** ud DESMONTAJE DE INSTALACIONES DE DATOS (26/05/2016)
1 ud × 105 = 105.00
Desmontaje y anulacion de los actuales puestos de trabajo, (TC, Voz y datos), con programación incluida en RACK y su gestion para la retirada. Incluidos los trabajos de programación informatica para que el sistema funcione normalmente durante la ejecución de obra en las zonas no afectadas.

### I.2. SUB-2 AYUDAS ALBAÑILERÍA (26/05/2016)
Importe: 366

**ESDFIOASD** ud AYUDAS A LAS INSTALACIONES DE ELECTRICIDAD (26/05/2016)
1 ud × 300 = 300.00
Ayuda de albañilería a instalación de electricidad , incluyendo apertura de huecos para el paso de la lineas eléctricas, apertura de hucos para nuevos cuadros electricos, ejecución y tapado de rozas para lineas y sistemas de control de encendido y toma corrientes, además de mano de obra en carga y descarga, materiales, apertura y tapado de rozas, recibidos, limpieza, remates y medios auxiliares.

| Código | Ud | Descripción | Rendimiento | Precio | Importe |
|---|---|---|---|---|---|
| P01WA010 | ud | Ayuda de albañilería (material; 26/05/2016) | 1 | 300 | 300.00 |
|  |  | Total |  |  | 300 |

**E06WA090** ud AYUDA ALBAÑ. INST.TELECOMUNICACIONES. (26/05/2016)
1 ud × 30 = 30.00
Ayuda de albañilería a instalación de telecomunicación en toda la zona de actuacion, en construcciones de nueva planta, incluyendo mano de obra en carga y descarga, materiales, apertura y tapado de rozas, recibidos, limpieza, remates y medios auxiliares.

| Código | Ud | Descripción | Rendimiento | Precio | Importe |
|---|---|---|---|---|---|
| P01WA010 | ud | Ayuda de albañilería | 0.1 | 300 | 30.00 |
|  |  | Total |  |  | 30 |

**E06WA100** ud AYUDA ALBAÑ. INST.CLIMATIZACIÓN. (26/05/2016)
1 ud × 36 = 36.00
Ayuda de albañilería a instalación de telecomunicación en toda la zona de actuacion, en construcciones de nueva planta, incluyendo mano de obra en carga y descarga, materiales, apertura y tapado de rozas, recibidos, limpieza, remates y medios auxiliares.

| Código | Ud | Descripción | Rendimiento | Precio | Importe |
|---|---|---|---|---|---|
| P01WA010 | ud | Ayuda de albañilería | 0.12 | 300 | 36.00 |
|  |  | Total |  |  | 36 |

### I.3. SUB-3 INSTALACIONES DE ELECTRICIDAD (25/03/2009)
Importe: 34268.72

#### I.3.1. INSTALACIONES DE ENLACE (26/05/2016)
Importe: 7776.8

**E534685** m Linea IGP 4 * 150 + TT * 150 mm2 Cu. (26/05/2016)
162 m × 45.4 = 7354.80
Circuito de potencia, constituido por 4*150+TT*150 mm2 Cu. de sección y aislamiento tipo W 750 V. Montado incluyendo accesorios de montaje.Según REBT.

| Código | Ud | Descripción | Rendimiento | Precio | Importe |
|---|---|---|---|---|---|
| O01B200 | h. | Oficial 1ª Electricista (mano de obra; 26/05/2016) | 0.2 | 12.95 | 2.59 |
| 33JFKU | h. | Oficial 2ª Electricista (mano de obra; 26/05/2016) | 0.2 | 12.77 | 2.55 |
| P15GA070 | m. | Linea IGP 4*150+TT*150 mm2 Cu. (material; 26/05/2016) | 1 | 40.21 | 40.21 |
| P01DW020 | ud | Pequeño material (material; 26/05/2016) | 1 | 0.05 | 0.05 |
|  |  | Total |  |  | 45.4 |

| Medición | Uds. | Largo | Parcial |
|---|---|---|---|
| Línea conexio desde CGP | 1 | 162 | 162.00 |
| Total |  |  | 162 |

**ETHD** ud Interr aut magn relé 500 A regulable (26/05/2016)
2 ud × 211 = 422.00

| Medición | Uds. | Parcial |
|---|---|---|
| En Subcuadro existente | 2 | 2.00 |
| Total |  | 2 |

#### I.3.2. CUADROS Y LÍNEAS (25/03/2009)
Importe: 21235.76

**R35454S** ud SUBCUADRO DE PROTECCION (09/05/2012)
1 ud × 3256.68 = 3256.68
Subuadro protección para zonas afectadas en la reforma, formado por caja, de doble aislamiento de superficie, con puerta transparente de cristal de 2.200*690*160mm , perfil omega, embarrado de protección, interruptor termico de protección de 4X250 A. regulable, y los demás elementos de protección que figuran en el precio descompuesto. Todo totalmente instalado, incluyendo cableado y conexionado.Según REBT.

| Código | Ud | Descripción | Rendimiento | Precio | Importe |
|---|---|---|---|---|---|
| O01B200 | h. | Oficial 1ª Electricista | 16 | 12.95 | 207.20 |
| 33JFKU | h. | Oficial 2ª Electricista | 8 | 12.77 | 102.16 |
| P15FBUU1 | ud | Arm. puerta cristal 2.200 x 690 mm (material; 26/05/2016) | 1 | 205 | 205.00 |
| ETHD | ud | Interr aut magn relé 500 A regulable | 2 | 211 | 422.00 |
| ETHD1 | u | Interruptor automático rele 250 A regulable (material; 26/05/2016) | 2 | 198 | 396.00 |
| EFVDFT | ud | Interr diferencial bipolar 40 A 30 mA (material; 26/05/2016) | 10 | 15.23 | 152.30 |
| KLUYOIH | ud | Interr aut bipolar magn relé 16 A 6 KA (material; 26/05/2016) | 25 | 13.22 | 330.50 |
| YIIDD55 | u | Interruptor diferencial bipolar 25 A 30 mA. (material; 26/05/2016) | 7 | 20.12 | 140.84 |
| EPOJJ | ud | Interruptor aut. magnetotermico 10 A 6 KA (material; 26/05/2016) | 26 | 11.12 | 289.12 |
| EHYS | ud | Interr diferencial tetrapolar 40 A 30 mA (material; 26/05/2016) | 21 | 18.36 | 385.56 |
| AASS | ud | Interr aut tetrapolar magn relé 16 A 6 KA (material; 26/05/2016) | 21 | 14.26 | 299.46 |
| P01DW020 | ud | Pequeño material | 20 | 0.05 | 1.00 |
| H54465896 | ud | Interruptor general magnetotermico 80 A 10 KA. (material; 26/05/2016) | 2 | 54.21 | 108.42 |
| ETGD | ud | Interr aut tetrapolar magn relé 100 A 10 KA (material; 09/05/2012) | 4 | 54.28 | 217.12 |
|  |  | Total |  |  | 3256.68 |

| Medición | Uds. | Parcial |
|---|---|---|
| SUBCUADRO GENERAL | 1 | 1.00 |
| Total |  | 1 |

**UYRGFE** m. CIRCUITO MONF COND Cu 2*2.5 mm2+ TT*2.5 (26/05/2016)
6485 m. × 1.65 = 10700.25
Línea repartidora, formada por cable de cobre multipolar de 2x2.5+TT*2.5 mm2, con aislamiento de 0,6 /1 kV, Totalmente instalada, incluyendo conexionado.Según REBT.

| Código | Ud | Descripción | Rendimiento | Precio | Importe |
|---|---|---|---|---|---|
| O01B200 | h. | Oficial 1ª Electricista | 0.05 | 12.95 | 0.65 |
| 33JFKU | h. | Oficial 2ª Electricista | 0.05 | 12.77 | 0.64 |
| P01DW020 | ud | Pequeño material | 1 | 0.05 | 0.05 |
| S684568 | ud | Circuito 2*2.5+TT*2.5 mm2 Cu. (material; 26/05/2016) | 1 | 0.31 | 0.31 |
|  |  | Total |  |  | 1.65 |

| Medición | Uds. | Largo | Parcial |
|---|---|---|---|
| ZONA LABORATORIOS |  |  |  |
| L1 | 1 | 1 | 1.00 |
| L1.1 | 2 | 58 | 116.00 |
| L1.2 | 2 | 50 | 100.00 |
| L2 | 1 | 1 | 1.00 |
| L2.1 | 2 | 41 | 82.00 |
| L2.2. | 2 | 66 | 132.00 |
| L3 | 1 | 1 | 1.00 |
| L3.1 | 2 | 60 | 120.00 |
| L3.2 | 2 | 50 | 100.00 |
| L4 | 1 | 1 | 1.00 |
| L4.1 | 2 | 50 | 100.00 |
| L4.2. | 2 | 45 | 90.00 |
| ZONA BIBLIOTECA |  |  |  |
| L7 | 2 | 58 | 116.00 |
| L7.1 | 2 | 48 | 96.00 |
| L7.2 | 2 | 45 | 90.00 |
| L7.3 | 2 | 42 | 84.00 |
| L7.4 | 2 | 40 | 80.00 |
| L8 | 2 | 38 | 76.00 |
| L8.1 | 2 | 35 | 70.00 |
| L8.2 | 2 | 30 | 60.00 |
| L8.3 | 2 | 30 | 60.00 |
| L9 | 1 | 1 | 1.00 |
| L9.1 | 2 | 70 | 140.00 |
| L9.2 | 2 | 66 | 132.00 |
| ZONA ARCHIVOS | 2 | 59 | 118.00 |
| L13 | 1 | 1 | 1.00 |
| L13.1 | 2 | 70 | 140.00 |
| L13.2 | 2 | 66 | 132.00 |
| L13.3 | 2 | 59 | 118.00 |
| L14 | 1 | 1 | 1.00 |
| L14.1 | 2 | 56 | 112.00 |
| L14.2 | 2 | 52 | 104.00 |
| L15 | 1 | 1 | 1.00 |
| L15.1 | 2 | 77 | 154.00 |
| L15.2 | 2 | 75 | 150.00 |
| L15.3 | 2 | 70 | 140.00 |
| ZONA DE LABORATORIOS |  |  |  |
| LS1.1 | 2 | 60 | 120.00 |
| LS1.2 | 2 | 60 | 120.00 |
| LS2.1 | 2 | 57 | 114.00 |
| LS2.2 | 2 | 54 | 108.00 |
| LS3.1 | 2 | 54 | 108.00 |
| LS3.2 | 2 | 51 | 102.00 |
| LS4.1 | 2 | 51 | 102.00 |
| LS4.2 | 2 | 45 | 90.00 |
| ZONA BIBLIOTECA |  |  |  |
| LS5.1 | 2 | 58 | 116.00 |
| LS5.2 | 2 | 48 | 96.00 |
| LS5.3 | 2 | 45 | 90.00 |
| LS5.4 | 2 | 42 | 84.00 |
| LS6.1 | 3 | 35 | 105.00 |
| LS6.2 | 2 | 40 | 80.00 |
| LS6.3 | 2 | 45 | 90.00 |
| LS7.1 | 2 | 60 | 120.00 |
| LS7.2 | 2 | 55 | 110.00 |
| ZONA ARCHIVOS |  |  |  |
| LS8.1 | 2 | 70 | 140.00 |
| LS8.2 | 2 | 66 | 132.00 |
| LS8.3 | 2 | 59 | 118.00 |
| LS9.1 | 4 | 56 | 224.00 |
| LS9.2 | 4 | 52 | 208.00 |
| LS10.1 | 4 | 77 | 308.00 |
| LS10.2 | 4 | 75 | 300.00 |
| LS10.3 | 4 | 70 | 280.00 |
| Total |  |  | 6485 |

**E365466** m. CIRCUITO MONF. COND Cu 2 * 1,5 mm2 Cu. (12/03/2012)
2935 m. × 1.15 = 3375.25
Línea repartidora, formada por cable de cobre unipolar de 2*1,5 mm2, con aislamiento de 0,6 /1 kV, Totalmente instalada, incluyendo conexionado.Según REBT.

| Código | Ud | Descripción | Rendimiento | Precio | Importe |
|---|---|---|---|---|---|
| O01B200 | h. | Oficial 1ª Electricista | 0.03 | 12.95 | 0.39 |
| 33JFKU | h. | Oficial 2ª Electricista | 0.03 | 12.77 | 0.38 |
| P01DW020 | ud | Pequeño material | 1 | 0.05 | 0.05 |
| RG555 | m | Cond rigi 750 V 1,5 mm2 Cu. (material; 12/03/2012) | 3 | 0.11 | 0.33 |
|  |  | Total |  |  | 1.15 |

| Medición | Uds. | Largo | Parcial |
|---|---|---|---|
| ZONA LABORATORIOS |  |  |  |
| L5 | 1 | 1 | 1.00 |
| L5.1 | 2 | 58 | 116.00 |
| L5.2 | 2 | 50 | 100.00 |
| L5.3 | 2 | 38 | 76.00 |
| L5.4 | 1 | 40 | 40.00 |
| L6 | 1 | 1 | 1.00 |
| L6.1 | 2 | 50 | 100.00 |
| L6.2 | 2 | 45 | 90.00 |
| L6.3 | 2 | 40 | 80.00 |
| L6.4 | 2 | 59 | 118.00 |
| ZONA BIBLIOTECA |  |  |  |
| L10 | 2 | 45 | 90.00 |
| L10.1 | 2 | 40 | 80.00 |
| L10.2 | 2 | 59 | 118.00 |
| L10.3 | 2 | 60 | 120.00 |
| L10.4 | 2 | 45 | 90.00 |
| L11 | 1 | 1 | 1.00 |
| L11.1 | 2 | 52 | 104.00 |
| L11.2 | 2 | 48 | 96.00 |
| L11.3 | 2 | 45 | 90.00 |
| L11.4 | 2 | 42 | 84.00 |
| L12 | 1 | 1 | 1.00 |
| L12.1 | 2 | 40 | 80.00 |
| L12.3 | 2 | 38 | 76.00 |
| L12.4 | 2 | 30 | 60.00 |
| ZONA ARCHIVOS |  |  |  |
| L16 | 1 | 1 | 1.00 |
| L16.1 | 2 | 70 | 140.00 |
| L16.2 | 2 | 66 | 132.00 |
| L16.3 | 2 | 62 | 124.00 |
| L16.4 | 2 | 59 | 118.00 |
| L16.5 | 2 | 56 | 112.00 |
| L17 | 1 | 52 | 52.00 |
| L17.1 | 2 | 77 | 154.00 |
| L17.2 | 2 | 75 | 150.00 |
| L17.3 | 2 | 70 | 140.00 |
| Total |  |  | 2935 |

**E12EVB080** m. BANDEJA DE VARILLAS 60*400 (25/03/2009)
25 m. × 7.86 = 196.50
Bandeja de varillas de acero electrosoldadas con borde de seguridad que evita daños a las personas y a los cables tipo rejiband o equivalente de 400*60 mm, incluidos soportes y varillas de fijación a techo, cliks, protecciones, soporte de bridas y salida de tubos. Colocada.

| Código | Ud | Descripción | Rendimiento | Precio | Importe |
|---|---|---|---|---|---|
| O01B200 | h. | Oficial 1ª Electricista | 0.125 | 12.95 | 1.62 |
| O01B220 | h. | Ayudante-Electricista (mano de obra; 25/03/2009) | 0.125 | 12.16 | 1.52 |
| P15GP040 | m. | P.p.acces. bandeja 60x400 mm. (material; 26/05/2016) | 1 | 1.92 | 1.92 |
| P15GS050 | m. | P.p.sop.techo band.60x400mm (material; 26/05/2016) | 1 | 1.54 | 1.54 |
| PJGFYU | M | Bandeja. (material; 26/05/2016) | 1 | 1.26 | 1.26 |
|  |  | Total |  |  | 7.86 |

| Medición | Uds. | Largo | Parcial |
|---|---|---|---|
| tramos de complementos | 1 | 25 | 25.00 |
| Total |  |  | 25 |

**EJHKLÑ** m. TUBO REFLEX CORRUGADO (25/03/2009)
100 m. × 0.81 = 81.00
Tubo reflex de PVC corrugado de 40 mm de diametro colocado empotrado en verticales y horizontales

| Código | Ud | Descripción | Rendimiento | Precio | Importe |
|---|---|---|---|---|---|
| E564DFCVF | ml | Tubo reflex corrugado (material; 09/04/2016) | 1 | 0.05 | 0.05 |
| O01B200 | h. | Oficial 1ª Electricista | 0.03 | 12.95 | 0.39 |
| O01B220 | h. | Ayudante-Electricista | 0.03 | 12.16 | 0.36 |
| P01DW020 | ud | Pequeño material | 0.2 | 0.05 | 0.01 |
|  |  | Total |  |  | 0.81 |

| Medición | Uds. | Largo | Parcial |
|---|---|---|---|
| Zonas de complemento | 1 | 100 | 100.00 |
| Total |  |  | 100 |

**Z** m. TUBO DE ACERO INOXIDABLE BRILLO (25/03/2009)
217 m. × 7.84 = 1701.28
Tubo de acero inoxidable brillo para instalaciones electricas de mando y protecion de 23 mm diametro colocado en superficie en verticales y horizontales. Incluyendo sujeciones, rastreles y tornillría, totlamente ejcutada, e instalado según REBT.

| Código | Ud | Descripción | Rendimiento | Precio | Importe |
|---|---|---|---|---|---|
| O01B200 | h. | Oficial 1ª Electricista | 0.25 | 12.95 | 3.24 |
| O01B220 | h. | Ayudante-Electricista | 0.25 | 12.16 | 3.04 |
| O0KFJJH |  | Tubo de acero inoxidable brillo superficie (material; 09/04/2016) | 1 | 1.56 | 1.56 |
|  |  | Total |  |  | 7.84 |

| Medición | Uds. | Largo | Parcial |
|---|---|---|---|
| ZONAS BIBLIOTECA | 1 | 53 | 53.00 |
| ZONA LABORATORIOS | 1 | 60 | 60.00 |
| ZONA ARCHIVOS | 1 | 104 | 104.00 |
| Total |  |  | 217 |

**E12ERC060** m. LÍN.REPARTIDORA 4x95mm2 (26/05/2016)
20 m. × 24.44 = 488.80
Línea repartidora, formada por cable de cobre multipolar de 4x95 mm2, con aislamiento de 0,6 /1 kV.
Totalmente instalada, incluyendo conexionado.Según REBT.

| Código | Ud | Descripción | Rendimiento | Precio | Importe |
|---|---|---|---|---|---|
| O01B200 | h. | Oficial 1ª Electricista | 0.2 | 12.95 | 2.59 |
| 33JFKU | h. | Oficial 2ª Electricista | 0.2 | 12.77 | 2.55 |
| P15AE140 | m. | Cond.aisla. 0,6-1kV 4x95 Cu (material; 26/05/2016) | 1 | 19.25 | 19.25 |
| P01DW020 | ud | Pequeño material | 1 | 0.05 | 0.05 |
|  |  | Total |  |  | 24.44 |

| Medición | Uds. | Largo | Parcial |
|---|---|---|---|
| Línea conexion subcuadros | 2 | 10 | 20.00 |
| Total |  |  | 20 |

**E12ERC030** m. LÍN.REPARTIDORA 4x50mm2 (13/04/2009)
10 m. × 16.85 = 168.50
Línea repartidora, formada por cable de cobre multipolar de 4x50 mm2, con aislamiento de 0,6 /1 kV.
Totalmente instalada, incluyendo conexionado.Según REBT.

| Código | Ud | Descripción | Rendimiento | Precio | Importe |
|---|---|---|---|---|---|
| O01B200 | h. | Oficial 1ª Electricista | 0.2 | 12.95 | 2.59 |
| 33JFKU | h. | Oficial 2ª Electricista | 0.2 | 12.77 | 2.55 |
| P15AE110 | m. | Cond.aisla. 0,6-1kV 4x50 Cu (material; 13/04/2009) | 1 | 11.66 | 11.66 |
| P01DW020 | ud | Pequeño material | 1 | 0.05 | 0.05 |
|  |  | Total |  |  | 16.85 |

| Medición | Uds. | Largo | Parcial |
|---|---|---|---|
| Linea para conexion clima | 1 | 10 | 10.00 |
| Total |  |  | 10 |

**UYDSFECV** m CIRCUTO TRIF. COND Cu 4*2.5mm2+TT*2,5 (24/05/2016)
650 m × 1.95 = 1267.50
Línea repartidora, formada por cable de cobre multipolar de 4x2.5+TT*2.5 mm2, con aislamiento de 0,6 /1 kV, Totalmente instalada, incluyendo conexionado.Según REBT.

| Código | Ud | Descripción | Rendimiento | Precio | Importe |
|---|---|---|---|---|---|
| O01B200 | h. | Oficial 1ª Electricista | 0.05 | 12.95 | 0.65 |
| 33JFKU | h. | Oficial 2ª Electricista | 0.05 | 12.77 | 0.64 |
| P01DW020 | ud | Pequeño material | 1 | 0.05 | 0.05 |
| P01938JDFJ | UD | Circuito 4*2.5mm2+TT*2.5 (material; 24/05/2016) | 1 | 0.61 | 0.61 |
|  |  | Total |  |  | 1.95 |

| Medición | Uds. | Largo | Parcial |
|---|---|---|---|
| LÍNEAS SUMINSITRO CLIMATIZACION | 1 | 650 | 650.00 |
| Total |  |  | 650 |

#### I.3.3. ILUMINACION (25/03/2009)
Importe: 5256.16

**E12EIED040JL** ud LUMINARIA LINEAL FLUORESCENTE 2*36 W PARA SUPERFICIE Y COLGAR (25/03/2009)
38 ud × 19.83 = 753.54
Luminaria lineal para superficie o cuelge con lámpara tipo Impala TBS160 de Philips o equivalente, con dos lámparas de 36 W., incluyendo equipo de emergencia autonomo de 100 lm, AF con balasto electrónico, de protección IP20 clase I, cuerpo de chapa esmaltada en blanco y difusor en metacrilato prismático transparente o reflector de lamas, equipo de balasto eléctrónico formado por reactancias, condensador, portalámparas, cebadores, lámparas fluorescentes de 36 w (2) y bornas de conexión. Equipo con marcado CE, totalmente instalado, incluyendo ayudas de albañilería, replanteo, accesorios de anclaje y conexionado. Medida la unidad instalada s/REBT y probada.

| Código | Ud | Descripción | Rendimiento | Precio | Importe |
|---|---|---|---|---|---|
| O01B200 | h. | Oficial 1ª Electricista | 0.1 | 12.95 | 1.30 |
| O01B220 | h. | Ayudante-Electricista | 0.1 | 12.16 | 1.22 |
| P16CA040_01 | ud | Luminaria lineal fluorexcente de Philips o equivalente, 2 *36W (material; 26/05/2016) | 1 | 17.26 | 17.26 |
| P01DW020 | ud | Pequeño material | 1 | 0.05 | 0.05 |
|  |  | Total |  |  | 19.83 |

| Medición | Uds. | Parcial |
|---|---|---|
| ZONA BIBLIOTECA |  |  |
| D25-26 | 1 | 1.00 |
| D27-28 | 1 | 1.00 |
| D29-30 | 1 | 1.00 |
| D31-32 | 1 | 1.00 |
| D33-34 | 2 | 2.00 |
| D35 | 1 | 1.00 |
| D36 | 1 | 1.00 |
| D37 | 1 | 1.00 |
| D38 | 1 | 1.00 |
| D39 | 1 | 1.00 |
| ZONA LABORATORIOS |  |  |
| D10 | 2 | 2.00 |
| D11-12 | 2 | 2.00 |
| D13-14 | 2 | 2.00 |
| D15-16 | 2 | 2.00 |
| D17-18 | 2 | 2.00 |
| D19-20 | 2 | 2.00 |
| D21-22 | 2 | 2.00 |
| D23-24 | 2 | 2.00 |
| ZONA DE ARCHIVOS |  |  |
| D1-2 | 1 | 1.00 |
| D3-4 | 1 | 1.00 |
| D5 | 1 | 1.00 |
| D6 | 1 | 1.00 |
| D7 | 1 | 1.00 |
| D8-9 | 2 | 2.00 |
| Dsem | 4 | 4.00 |
| Total |  | 38 |

**E12EIEA020JL** ud DOWNLIGHT EMPOTRABLE 2x26 W. diam 250mm (26/05/2016)
22 ud × 18.12 = 398.64
Foco empotrable fluorescente (Downlight) con balasto electrónico, para 2 lámparas PL-C26W, fijo, de 250mm de diámetro, con protección IP 44 /CLASE I, toma de tierra CLASE I, cuerpo cerrado, reflector en luna en aluminio purísimo de alta rendimiento, aro exterior de color a elegir y difusor transparente con rejilla de control de deslumbramiento, con lámparas fluorescentes 2x26 w/220v. Equipo con marcado CE y Marcado ENEC, totalmente instalado, incluyendo ayudas de albañilería, replanteo, accesorios de anclaje y conexionado. Medida la unidad instalada s/REBT y probada.

| Código | Ud | Descripción | Rendimiento | Precio | Importe |
|---|---|---|---|---|---|
| O01B200 | h. | Oficial 1ª Electricista | 0.3 | 12.95 | 3.89 |
| P16DA030JL | ud | Downlight 2*26 w. empotrable con lámparas, pp. equipos y conexio (material; 26/05/2016) | 1 | 14.23 | 14.23 |
|  |  | Total |  |  | 18.12 |

| Medición | Uds. | Parcial |
|---|---|---|
| Sala Biblioteca | 22 | 22.00 |
| Total |  | 22 |

**E12EIEA021JL** ud DOWNLIGHT EMPOTRABLE ESTANCO 2x26 W. diam 250mm (26/05/2016)
15 ud × 19.52 = 292.80
Foco empotrable fluorescente (Downlight) con balasto electrónico, para 2 lámparas PL-C26W, fijo, de 250mm de diámetro, estanco con protección IP 65, toma de tierra CLASE I, de cuerpo cerrado y brida, ambos de fundición de aluminio, con recubrimiento de pintura epoxi-poliester en color a definir por la DF, reflector en luna en aluminio purísimo de alta rendimiento, aro exterior de color a elegir y difusor opal templado con junta de goma, tipo ornalux o equivalente, con lámparas fluorescentes 2x26 w/220v, i/ replanteo, sistema de fijación, pequeño material y conexionado. Equipo con marcado CE y Marcado ENEC, totalmente instalado, incluyendo ayudas de albañilería, replanteo, accesorios de anclaje y conexionado. Medida la unidad instalada s/REBT y probada.

| Código | Ud | Descripción | Rendimiento | Precio | Importe |
|---|---|---|---|---|---|
| O01B200 | h. | Oficial 1ª Electricista | 0.3 | 12.95 | 3.89 |
| P16DA031JL | ud | Downlight 2*26 w. empotrable estanco, con lámparas, pp. equipos (material; 26/05/2016) | 1 | 15.63 | 15.63 |
|  |  | Total |  |  | 19.52 |

| Medición | Uds. | Parcial |
|---|---|---|
| Terraza Biblioteca | 15 | 15.00 |
| Total |  | 15 |

**E12EIEJL002** ud LUMINARIA COLGADA CON LÁMPARA 100 W (25/03/2009)
6 ud × 44.39 = 266.34
Luminaria colgada similar a la existente en las intalaciones y aprobada por la DO con lámpara de Philips o equivalente, formado por equipo reflector y cierre en metracrilato o similar. Equipo con marcado CE y Marcado ENEC, totalmente instalado, incluyendo ayudas de albañilería, replanteo, accesorios de anclaje y conexionado. Medida la unidad instalada s/REBT y probada.

| Código | Ud | Descripción | Rendimiento | Precio | Importe |
|---|---|---|---|---|---|
| O01B200 | h. | Oficial 1ª Electricista | 1 | 12.95 | 12.95 |
| O01B220 | h. | Ayudante-Electricista | 1 | 12.16 | 12.16 |
| P01DW020 | ud | Pequeño material | 1 | 0.05 | 0.05 |
| APL002JL | Ud | Luminaria colgada alum (material; 26/05/2016) | 1 | 19.23 | 19.23 |
|  |  | Total |  |  | 44.39 |

| Medición | Uds. | Parcial |
|---|---|---|
| Pasillos archivos | 6 | 6.00 |
| Total |  | 6 |

**E12EIEA040** ud FOCO EMPOTR.HALÓGENO DICRO.1/50W (26/05/2016)
14 ud × 10.51 = 147.14
Foco para empotrar en mueble de madera, con lámpara halógena de 1/50 W./12 V., con protección IP20 clase I, cuerpo metálico lacado y transformador. Equipo con marcado CE. Totalmente instalado incluyendo replanteo y conexionado. Según REBT.

| Código | Ud | Descripción | Rendimiento | Precio | Importe |
|---|---|---|---|---|---|
| O01B200 | h. | Oficial 1ª Electricista | 0.3 | 12.95 | 3.89 |
| P16DB010 | ud | Foco lámpara halógena 1/50 W. (material; 26/05/2016) | 1 | 6.62 | 6.62 |
|  |  | Total |  |  | 10.51 |

| Medición | Uds. | Parcial |
|---|---|---|
| ZONA LABORATORIOS | 8 | 8.00 |
| ZONA ARCHIVOS | 6 | 6.00 |
| Total |  | 14 |

**E12EML020** ud PUNTO LUZ CONMUTADO MÚLTIPLE (25/03/2009)
6 ud × 15.65 = 93.90
Punto de luz conmutado MÚLTIPLE con testigo luminoso, realizado con conductor rígido de 1,5 mm2 de Cu., y aislamiento VV 750 V, SUPERFICIE Y AISLADO BAJO TUBO DE PVC FLEXIBLE DE 13 MM DE DIÁMETRO, INCLUSO MECANISMO DE PRIMERA CALIDAD CON PLACA METÁLICA DE FIJACIÓN, TIPO SIMON K45 O EQUIVALENTE, CON MARCO EN BLANCOY MECANISMOS EN COLOR BLANCO, Y P.P. DE CAJAS DE DERIVACIÓN Y AYUDAS DE ALBAÑILERÍA; CONSTRUIDO S/REBT. MEDIDA LA UNIDAD INSTALADA.

| Código | Ud | Descripción | Rendimiento | Precio | Importe |
|---|---|---|---|---|---|
| O01B200 | h. | Oficial 1ª Electricista | 0.15 | 12.95 | 1.94 |
| O01B220 | h. | Ayudante-Electricista | 0.15 | 12.16 | 1.82 |
| P15GB010 | m. | Tubo PVC p.estruc.D=13 mm. (material; 01/03/2012) | 20 | 0.07 | 1.40 |
| P15GA010 | m. | Cond. rígi. 750 V 1,5 mm2 Cu apantallado (material; 01/03/2012) | 30 | 0.1 | 3.00 |
| P15HE020_01 | ud | Conmutador Simon K45 o equiv. con piloto luminoso (material; 26/05/2016) | 2 | 1.66 | 3.32 |
| P15HE010_02 | ud | Tecla Simon K45 o equiv. blanca con visor transparente (material; 26/05/2016) | 2 | 0.86 | 1.72 |
| P15HE090_02 | ud | MARCO IND. Y BASTIDOR SIMON K45 O EQUIV (material; 26/05/2016) | 2 | 0.91 | 1.82 |
| P15HE090_03 | ud | CAJA UNIV SUPERFICIE SIMON O EQUIV (material; 13/04/2016) | 2 | 0.29 | 0.58 |
| P01DW020 | ud | Pequeño material | 1 | 0.05 | 0.05 |
|  |  | Total |  |  | 15.65 |

| Medición | Uds. | Parcial |
|---|---|---|
| ZONA BIBLIOTECA | 4 | 4.00 |
| ZONA ARCHIVOS | 2 | 2.00 |
| Total |  | 6 |

**E12EML070** ud PUNTO LUZ SIMPLE (25/03/2009)
24 ud × 9.54 = 228.96
Punto de luz simple con testigo luminoso, realizado con conductor rígido de 1,5 mm2 de Cu., y aislamiento VV 750 V, SUPERFICIE Y AISLADO BAJO TUBO DE PVC FLEXIBLE DE 13 MM DE DIÁMETRO, INCLUSO MECANISMO DE PRIMERA CALIDAD CON PLACA METÁLICA DE FIJACIÓN, TIPO SIMON K45 O EQUIVALENTE, CON MARCO EN BLANCOY MECANISMOS EN COLOR BLANCO, Y P.P. DE CAJAS DE DERIVACIÓN Y AYUDAS DE ALBAÑILERÍA; CONSTRUIDO S/REBT. MEDIDA LA UNIDAD INSTALADA.

| Código | Ud | Descripción | Rendimiento | Precio | Importe |
|---|---|---|---|---|---|
| O01B200 | h. | Oficial 1ª Electricista | 0.15 | 12.95 | 1.94 |
| O01B220 | h. | Ayudante-Electricista | 0.15 | 12.16 | 1.82 |
| P15GB010 | m. | Tubo PVC p.estruc.D=13 mm. | 8 | 0.07 | 0.56 |
| P15GA010 | m. | Cond. rígi. 750 V 1,5 mm2 Cu apantallado | 16 | 0.1 | 1.60 |
| P15HE010_01 | ud | Interruptor unipolar Simon K45 o equiv. con piloto luminoso (material; 26/05/2016) | 1 | 1.56 | 1.56 |
| P15HE010_02 | ud | Tecla Simon K45 o equiv. blanca con visor transparente | 1 | 0.86 | 0.86 |
| P15HE090_02 | ud | MARCO IND. Y BASTIDOR SIMON K45 O EQUIV | 1 | 0.91 | 0.91 |
| P15HE090_03 | ud | CAJA UNIV SUPERFICIE SIMON O EQUIV | 1 | 0.29 | 0.29 |
|  |  | Total |  |  | 9.54 |

| Medición | Uds. | Parcial |
|---|---|---|
| ZONA DE BIBLIOTEC | 9 | 9.00 |
| ZONA DE LABORATORIOS | 8 | 8.00 |
| ZONA DE ARCHIVOS | 7 | 7.00 |
| Total |  | 24 |

**E12EMOB020** ud TOMA CORRIENTE EMPOTRADA SIMON K45 O EQ 16 A CON 2,5 mm2 (25/03/2009)
19 ud × 23.18 = 440.42
TOMA DE CORRIENTE SUPERFICIE DE 16 A CON PUESTA A TIERRA, INSTALADA CON CABLE DE COBRE DE 2,5 MM2 DE SECCIÓN NOMINAL (FASE, NEUTRO Y TIERRA) y aislamiento VV 750 V, SUPERFICIE Y AISLADO BAJO TUBO DE PVC FLEXIBLE DE 16 MM DE DIÁMETRO, INCLUSO MECANISMO DE PRIMERA CALIDAD CON PLACA METÁLICA DE FIJACIÓN, TIPO BASE ELÉCTRICA SIMON K45 O EQUIVALENTE, CON MARCO EN COLOR BLANCO Y MECANISMOS EN COLOR BLANCO, Y P.P. DE CAJAS DE SUPEF., DERIVACIÓN Y AYUDAS DE ALBAÑILERÍA; CONSTRUIDO S/REBT. MEDIDA LA UNIDAD INSTALADA.

| Código | Ud | Descripción | Rendimiento | Precio | Importe |
|---|---|---|---|---|---|
| O01B200 | h. | Oficial 1ª Electricista | 0.5 | 12.95 | 6.48 |
| O01B220 | h. | Ayudante-Electricista | 0.5 | 12.16 | 6.08 |
| P15GB020 | m. | Tubo PVC p.estruc.D=16 mm. (material; 13/04/2009) | 6 | 0.11 | 0.66 |
| P15GA020 | m. | Cond. rígi. 750 V 2*2,5 + TT * 2,5 mm2 Cu (material; 26/05/2016) | 18 | 0.39 | 7.02 |
| P15HE090_01 | ud | Base ench. 16A TT SIMON K45 O EQUIV (material; 26/05/2016) | 1 | 1.69 | 1.69 |
| P15HE090_02 | ud | MARCO IND. Y BASTIDOR SIMON K45 O EQUIV | 1 | 0.91 | 0.91 |
| P15HE090_03 | ud | CAJA UNIV SUPERFICIE SIMON O EQUIV | 1 | 0.29 | 0.29 |
| P01DW020 | ud | Pequeño material | 1 | 0.05 | 0.05 |
|  |  | Total |  |  | 23.18 |

| Medición | Uds. | Parcial |
|---|---|---|
| ZONAS DE BIBLIOTECA | 3 | 3.00 |
| ZONA DE LABORATORIOS | 8 | 8.00 |
| ZONA DE ARCHVOS | 8 | 8.00 |
| Total |  | 19 |

**E12EMOT020** ud PUESTO DE TRABAJO 6 sup componentes tipo Simon K45 o equivalente (13/04/2009)
42 ud × 57.27 = 2405.34
Puesto de trabajo, cableado interior, totalmente instalada en montaje superficie, para 6 componentes, compuesto por caja de conexiones para superficie, rectangular compuesta de: Cubeta plástica para su montaje en los portamecanismos, Portamecanismos para 6 módulos 47 x 47 para montaje de marco formado por puerta demontable, marco y contramarco. 6 mecanismos con montaje directo sobre las cubetas (4 enchufes + 2 RJ-45). Puerta con salidas de cables y tapa con placa metálica, y Placas de suplemento metálica para el recubrimiento completo de las tapas de registro, TIPO SIMON K45 O EQUIVALENTE, CON MARCO BLANCO Y MECANISMOS EN COLOR BALNCO, salvo tomas de corriente del SAI en color rojo; incluso mano de obra y ayudas de albañilería. Medida la unidad colocada. Según REBT.

| Código | Ud | Descripción | Rendimiento | Precio | Importe |
|---|---|---|---|---|---|
| O01B200 | h. | Oficial 1ª Electricista | 0.5 | 12.95 | 6.48 |
| P15IA020_01 | ud | Caja 3 modulos/6 mecanismos Simon K45 o equivalente (material; 13/04/2016) | 1 | 21.36 | 21.36 |
| P15HE090_01 | ud | Base ench. 16A TT SIMON K45 O EQUIV | 4 | 1.69 | 6.76 |
| P15HE090_04 | ud | Placa V&D Plana RJ-45 Cat 6, SIMON K45 O EQUIV blanc con guardap (material; 26/05/2016) | 2 | 7.56 | 15.12 |
| P01DW020 | ud | Pequeño material | 1 | 0.05 | 0.05 |
| P15GB020 | m. | Tubo PVC p.estruc.D=16 mm. | 15 | 0.11 | 1.65 |
| P15GA020 | m. | Cond. rígi. 750 V 2*2,5 + TT * 2,5 mm2 Cu | 15 | 0.39 | 5.85 |
|  |  | Total |  |  | 57.27 |

| Medición | Uds. | Parcial |
|---|---|---|
| ZONA BIBLIOTECA |  |  |
| D25-26 | 2 | 2.00 |
| D27-28 | 2 | 2.00 |
| D29-30 | 2 | 2.00 |
| D31-32 | 2 | 2.00 |
| D33-34 | 2 | 2.00 |
| D35 | 1 | 1.00 |
| D36 | 1 | 1.00 |
| D37 | 1 | 1.00 |
| D38 | 1 | 1.00 |
| D39 | 1 | 1.00 |
| ZONA LABORATORIOS |  |  |
| D10 | 1 | 1.00 |
| D11-12 | 2 | 2.00 |
| D13-14 | 2 | 2.00 |
| D15-16 | 2 | 2.00 |
| D17-18 | 2 | 2.00 |
| D19-20 | 2 | 2.00 |
| D21-22 | 2 | 2.00 |
| D23-24 | 2 | 2.00 |
| ZONA DE ARCHIVOS |  |  |
| D1-2 | 1 | 1.00 |
| D3-4 | 1 | 1.00 |
| D5 | 1 | 1.00 |
| D6 | 1 | 1.00 |
| D7 | 1 | 1.00 |
| D8-9 | 3 | 3.00 |
| Dsem | 4 | 4.00 |
| Total |  | 42 |

**E12EMOJJHFH** ud PUESTO DE TRABAJO emp 6 componentes tipò simon K45 o equivalente (13/04/2009)
4 ud × 57.27 = 229.08
Puesto de trabajo, cableado interior, totalmente instalada en montaje empotrado, para 6 componentes, compuesto por caja de conexiones para empotrar, rectangular compuesta de: Cubeta plástica para su montaje en los portamecanismos, Portamecanismos para 6 módulos 47 x 47 para montaje de marco formado por puerta demontable, marco y contramarco. 6 mecanismos con montaje directo sobre las cubetas (4 enchufes + 2 RJ-45). Puerta con salidas de cables y tapa con placa metálica, y Placas de suplemento metálica para el recubrimiento completo de las tapas de registro, TIPO SIMON K45 O EQUIVALENTE, CON MARCO BLANCO Y MECANISMOS EN COLOR BALNCO, salvo tomas de corriente del SAI en color rojo; incluso mano de obra y ayudas de albañilería. Medida la unidad colocada. Según REBT.

| Código | Ud | Descripción | Rendimiento | Precio | Importe |
|---|---|---|---|---|---|
| O01B200 | h. | Oficial 1ª Electricista | 0.5 | 12.95 | 6.48 |
| P15IA020_01 | ud | Caja 3 modulos/6 mecanismos Simon K45 o equivalente | 1 | 21.36 | 21.36 |
| P15HE090_01 | ud | Base ench. 16A TT SIMON K45 O EQUIV | 4 | 1.69 | 6.76 |
| P15HE090_04 | ud | Placa V&D Plana RJ-45 Cat 6, SIMON K45 O EQUIV blanc con guardap | 2 | 7.56 | 15.12 |
| P01DW020 | ud | Pequeño material | 1 | 0.05 | 0.05 |
| P15GB020 | m. | Tubo PVC p.estruc.D=16 mm. | 15 | 0.11 | 1.65 |
| P15GA020 | m. | Cond. rígi. 750 V 2*2,5 + TT * 2,5 mm2 Cu | 15 | 0.39 | 5.85 |
|  |  | Total |  |  | 57.27 |

| Medición | Uds. | Parcial |
|---|---|---|
| Biblioteca | 4 | 4.00 |
| Total |  | 4 |

### I.4. SUB-4 INSTALACIONES DE CLIMATIZACION (13/04/2009)
Importe: 60223.24

**I.3.4.1.** ml TUBO PPR 63 mm DIAMETRO (22/01/2012)
488 ml × 37.76 = 18426.88
Tubo lineal PPR de 63 mm de diametro para realizar línea de frio con accesorios de montaje y fijacion, incluyendo calos en muros, aislamiento térmico de 19*65 mm de diametros, purgadores automáticos y llaves de corte. Incluido montaje, comprobacion y puesta a punto segun RITE

| Código | Ud | Descripción | Rendimiento | Precio | Importe |
|---|---|---|---|---|---|
| O01B170 | h. | Oficial 1ª Fontanero/Calefactor | 1 | 12.95 | 12.95 |
| O01B180 | h. | Oficial 2ª Fontanero/Calefactor (mano de obra; 26/05/2016) | 1 | 12.77 | 12.77 |
| P20TC010 | m. | Tubo PPR 63 mm diam (material; 13/04/2016) | 1 | 11.23 | 11.23 |
| P20TC100 | m. | Aislamiento s/ RITE < 0,04 W/m*k (material; 22/01/2012) | 1 | 0.81 | 0.81 |
|  |  | Total |  |  | 37.76 |

| Medición | Uds. | Parcial |
|---|---|---|
| Tupo PPR 63 mm | 488 | 488.00 |
| Total |  | 488 |

**I.3.4.2.** ml TUBO MULTICAPA 25 mm DIAMETRO (22/01/2012)
230 ml × 7.23 = 1662.90
Tubo multicapa de 25 MM de diametros para alimentacion a fancoils, accesorios de montaje y fijación, calos en muro, aislamiento térmico con 19*32 mm de diametros, incluyendo purgadores automáticos, y llaves de corte. Montaje, comprobacion y puesta a punto según RITE.

| Código | Ud | Descripción | Rendimiento | Precio | Importe |
|---|---|---|---|---|---|
| O01B170 | h. | Oficial 1ª Fontanero/Calefactor | 0.2 | 12.95 | 2.59 |
| O01B180 | h. | Oficial 2ª Fontanero/Calefactor | 0.15 | 12.77 | 1.92 |
| P20TC020 | m. | Tubo Multicapa 25 mm (material; 26/05/2016) | 1 | 1.78 | 1.78 |
| P20TC110 | m. | Aislamiento s/ RITE < 0,04 W/m*k (material; 22/01/2012) | 1 | 0.94 | 0.94 |
|  |  | Total |  |  | 7.23 |

| Medición | Uds. | Parcial |
|---|---|---|
| Tuberia Multicapa 25 mm | 230 | 230.00 |
| Total |  | 230 |

**I.3.4.3.** ud FANCOILS DE TECHO HITECSA 202 D o EQUIVALENTE (26/05/2016)
17 ud × 943.59 = 16041.03
Equipos Fancoils de techo modelo HItecsa 202 D o equivalente de 1.900 W, válvulas de 4 vías motorizadas, conexiones hidraúlicas, desagues, puntos de acometida electrica.INCLUYENDO UNIDAD EXTERIOR. Totalmente instalada y funcionando la unidad con p.p. de tabica perimetral de escayola pintada con pintura plástica blanca, segun direccion técnica

| Código | Ud | Descripción | Rendimiento | Precio | Importe |
|---|---|---|---|---|---|
| O01B170 | h. | Oficial 1ª Fontanero/Calefactor | 1.5 | 12.95 | 19.43 |
| O01B180 | h. | Oficial 2ª Fontanero/Calefactor | 1.5 | 12.77 | 19.16 |
| M02GE020 | h. | Grúa telescópica autoprop. 25 t. (maquinaria; 26/05/2016) | 1 | 55 | 55.00 |
| P21TA020 | ud | Fancoils (material; 26/05/2016) | 1 | 850 | 850.00 |
|  |  | Total |  |  | 943.59 |

| Medición | Uds. | Parcial |
|---|---|---|
| ZONA LABORATORIOS | 8 | 8.00 |
| ZONAS | 9 | 9.00 |
| Total |  | 17 |

**I.3.4.4.** ud FANCOILS DE TECHO HITECSA 102A O EQUIVALENTE (26/05/2016)
1 ud × 625.91 = 625.91
Equipos Fancoils de techo modelo HItecsa 102 D o equivalente , válvulas de 4 vías motorizadas, conexiones hidraúlicas, desagues, puntos de acometida electrica.INCLUYENDO UNIDAD EXTERIOR. Totalmente instalada y funcionando la unidad con p.p. de tabica perimetral de escayola pintada con pintura plástica blanca, segun direccion técnica

| Código | Ud | Descripción | Rendimiento | Precio | Importe |
|---|---|---|---|---|---|
| O01B170 | h. | Oficial 1ª Fontanero/Calefactor | 2 | 12.95 | 25.90 |
| P21OE020 | ud | Fancoil (material; 26/05/2016) | 1 | 599 | 599.00 |
| P21OE090 | ud | Instalación varias | 1 | 1.01 | 1.01 |
|  |  | Total |  |  | 625.91 |

| Medición | Uds. | Parcial |
|---|---|---|
| ZONAS | 1 | 1.00 |
| Total |  | 1 |

**I.3.4.5.** ud FANCOILS DE TECHO HITECSA 302A O EQUIVALENTE (26/05/2016)
6 ud × 1060.86 = 6365.16
Equipos Fancoils de techo modelo HItecsa 302 D o equivalente , válvulas de 4 vías motorizadas, conexiones hidraúlicas, desagues, puntos de acometida electrica.INCLUYENDO UNIDAD EXTERIOR. Totalmente instalada y funcionando la unidad con p.p. de tabica perimetral de escayola pintada con pintura plástica blanca, segun direccion técnica

| Código | Ud | Descripción | Rendimiento | Precio | Importe |
|---|---|---|---|---|---|
| O01B170 | h. | Oficial 1ª Fontanero/Calefactor | 3 | 12.95 | 38.85 |
| P21OE040 | ud | Fancoils 302A (material; 26/05/2016) | 1 | 1021 | 1021.00 |
| P21OE090 | ud | Instalación varias | 1 | 1.01 | 1.01 |
|  |  | Total |  |  | 1060.86 |

| Medición | Uds. | Parcial |
|---|---|---|
| ZONAS | 6 | 6.00 |
| Total |  | 6 |

**I.3.4.6.** ud FANCOILS DE TECHO HITECSA 402C O EQUIVALENTE (13/04/2009)
1 ud × 1229.8 = 1229.80
Equipos Fancoils de techo modelo HItecsa 402C o equivalente conexiones hidraúlicas, desagues, puntos de acometida electrica.INCLUYENDO UNIDAD EXTERIOR. Totalmente instalada y funcionando la unidad con p.p. de tabica perimetral de escayola pintada con pintura plástica blanca, segun direccion técnica

| Código | Ud | Descripción | Rendimiento | Precio | Importe |
|---|---|---|---|---|---|
| O01B170 | h. | Oficial 1ª Fontanero/Calefactor | 3 | 12.95 | 38.85 |
| P21OG030 | ud | Fancoils 402C (material; 26/05/2016) | 1 | 1058 | 1058.00 |
| P21OG070 | ud | Instalación consola remota (material; 13/04/2009) | 1 | 132.95 | 132.95 |
|  |  | Total |  |  | 1229.8 |

| Medición | Uds. | Parcial |
|---|---|---|
| ZONAS | 1 | 1.00 |
| Total |  | 1 |

**I.3.4.7.** ud TERMOSTATO (26/05/2016)
28 ud × 150.9 = 4225.20
Termostato para conexion KNX con conexión a centralita actual con ampliación de módulos necesarios con cable apantallado. Totalmente instalado, y acoplado, montaje comprobacion y puesta a punto.

| Código | Ud | Descripción | Rendimiento | Precio | Importe |
|---|---|---|---|---|---|
| O01B170 | h. | Oficial 1ª Fontanero/Calefactor | 2 | 12.95 | 25.90 |
| P20TV020 | ud | Termostato (material; 26/05/2016) | 1 | 125 | 125.00 |
|  |  | Total |  |  | 150.9 |

| Medición | Uds. | Parcial |
|---|---|---|
| Termostatos | 28 | 28.00 |
| Total |  | 28 |

**I.3.4.8.** ud RADIADORES (09/04/2016)
34 ud × 342.54 = 11646.36
Suministro e instalacion de radiador de 2000*500 mm de al menos 25 elementos, totalmente instalado intregrando conexiones y tuberias de conexion y retorno, agarres, calos conexiones y válvulas de regulacion así como conexiones a sistema de calefaccion existente y a red de suministro de caldera actual. Deberán quedar integrados en el sistema existente. Montaje comprobación y puesta a punto, según RITE

| Código | Ud | Descripción | Rendimiento | Precio | Importe |
|---|---|---|---|---|---|
| O01B170 | h. | Oficial 1ª Fontanero/Calefactor | 5 | 12.95 | 64.75 |
| O01B180 | h. | Oficial 2ª Fontanero/Calefactor | 2 | 12.77 | 25.54 |
| P21WV020 | ud | Radiador de 2000*500 mm de 25 elementos (material; 26/05/2016) | 1 | 250 | 250.00 |
| AÑJHKFHASDF | ml | Tuberia para conexiones de radiadores (material; 09/04/2016) | 1 | 1.25 | 1.25 |
| ASASDWDRF | ud | Elementos varios (material; 09/04/2016) | 1 | 1 | 1.00 |
|  |  | Total |  |  | 342.54 |

| Medición | Uds. | Parcial |
|---|---|---|
| Biblioteca | 4 | 4.00 |
| D1/2 | 1 | 1.00 |
| D3 | 1 | 1.00 |
| D4 | 1 | 1.00 |
| D5 | 1 | 1.00 |
| D6/7 | 1 | 1.00 |
| D8/9 | 1 | 1.00 |
| DSR | 2 | 2.00 |
| D10 | 1 | 1.00 |
| D11/12 | 1 | 1.00 |
| D13/14 | 1 | 1.00 |
| D15/16 | 1 | 1.00 |
| D17/18 | 1 | 1.00 |
| D19/20 | 1 | 1.00 |
| D21/22 | 1 | 1.00 |
| D23/24 | 1 | 1.00 |
| D25/26 | 1 | 1.00 |
| D27/28 | 1 | 1.00 |
| D29/30 | 1 | 1.00 |
| D31/32 | 1 | 1.00 |
| D33/34 | 1 | 1.00 |
| D35 | 1 | 1.00 |
| D36 | 1 | 1.00 |
| D37 | 1 | 1.00 |
| D38 | 1 | 1.00 |
| D39 | 1 | 1.00 |
| DR1 | 1 | 1.00 |
| DR2 | 1 | 1.00 |
| DR3 | 1 | 1.00 |
| DR4 | 1 | 1.00 |
| Total |  | 34 |

### I.5. SUB-5 INSTALACIÓN CONTRAINCENDIOS (25/03/2009)
Importe: 1327.59

**E12PFEA020** ud EXTINTOR POLVO ABC 6 kg.PR.INC (03/10/2012)
8 ud × 17.49 = 139.92
Extintor de polvo químico ABC polivalente antibrasa de eficacia 34A/233B, de 6 kg. de agente extintor, con soporte, manómetro comprobable y boquilla con difusor. Medida la unidad instalada. Según Norma UNE de aplicación, y certificado AENOR. Según DB SI. incluso señalización homologada.

| Código | Ud | Descripción | Rendimiento | Precio | Importe |
|---|---|---|---|---|---|
| O01A060 | h. | Peón especializado | 0.1 | 12.91 | 1.29 |
| P23FJ020 | ud | Extintor polvo ABC 6 kg. pr.inc. (material; 26/05/2016) | 1 | 16.2 | 16.20 |
|  |  | Total |  |  | 17.49 |

| Medición | Uds. | Parcial |
|---|---|---|
| VER DETALLE PANO PCI | 8 | 8.00 |
| Total |  | 8 |

**E12PFEE010** ud EXTINTOR CO2 5 kg. (03/10/2012)
1 ud × 19.5 = 19.50
Extintor de nieve carbónica CO2, de eficacia 89B, con 5 kg. de agente extintor, modelo NC-5-P o similar, con soporte y boquilla con difusor. Medida la unidad instalada. Según Norma UNE de aplicación, y certificado AENOR.Según DB SI. incluso señalización homologada.

| Código | Ud | Descripción | Rendimiento | Precio | Importe |
|---|---|---|---|---|---|
| O01A060 | h. | Peón especializado | 0.1 | 12.91 | 1.29 |
| P23FJ360 | ud | Extintor CO2 5 kg. (material; 26/05/2016) | 1 | 18.21 | 18.21 |
|  |  | Total |  |  | 19.5 |

| Medición | Uds. | Parcial |
|---|---|---|
| D33-34 | 1 | 1.00 |
| Total |  | 1 |

**E12PFAA040** ud DETECTOR ÓPTICO DE HUMOS (25/03/2009)
5 ud × 24.45 = 122.25
Detector óptico de humos, con base intercambiable, salida para indicador de acción y led de activación. Medida la unidad instalada.Según DB SI.

| Código | Ud | Descripción | Rendimiento | Precio | Importe |
|---|---|---|---|---|---|
| O01B200 | h. | Oficial 1ª Electricista | 0.75 | 12.95 | 9.71 |
| O01B220 | h. | Ayudante-Electricista | 0.75 | 12.16 | 9.12 |
| P23FA040 | ud | Detector óptico de humos (material; 26/05/2016) | 1 | 5.62 | 5.62 |
|  |  | Total |  |  | 24.45 |

| Medición | Uds. | Parcial |
|---|---|---|
| ZONA BIBLIOTECA | 5 | 5.00 |
| Total |  | 5 |

**E12PFAE010** ud ROCIADOR (25/03/2009)
32 ud × 20.81 = 665.92
Rociador de agua acloplado al sistema de tuberias y redes existente, incluido ampliacion de conductos y tuberias necesarias para conexiones e instalacion de los nuevos puntos.. Medida la unidad instalada.Según DB SI.

| Código | Ud | Descripción | Rendimiento | Precio | Importe |
|---|---|---|---|---|---|
| O01B200 | h. | Oficial 1ª Electricista | 0.75 | 12.95 | 9.71 |
| O01B220 | h. | Ayudante-Electricista | 0.75 | 12.16 | 9.12 |
| P23FB100 | ud | Rociador (material; 26/05/2016) | 1 | 1.98 | 1.98 |
|  |  | Total |  |  | 20.81 |

| Medición | Uds. | Parcial |
|---|---|---|
| ZONA LABORATORIOS | 8 | 8.00 |
| ZONA BIBLIOTECA | 18 | 18.00 |
| ZONA ARCHIVOS | 6 | 6.00 |
| Total |  | 32 |

**EKLJAFH** ud CONEXIONES EN CENTRAL DE NUEVOS EQUIPOS (26/05/2016)
1 ud × 380 = 380.00

### I.6.SUB-6 INSTALACIONES DE VOZ-DATOS Y CONTROL (25/03/2009)
Importe: 6947.62

**E12TIR030** ud RACK (25/03/2009)
1 ud × 1447.62 = 1447.62
Armario Rack (Planta primera), incluido armario rack 42U 19" 800x800 dotado de puerta delantera y trasera con llave, la delantera de cristal y paneles laterales con llave, para alojar equipos de electrónica de red y paneles de parcheo para 178 puntos cat, 6, pasahilos, bandeja de fibra y unidad de ventilación, dotado de dos regletas shutko de al menos 8 tomas conectadas una a circuito SAI y otra a circuito red-grupo, totalmente conexionados y etiquetados

| Código | Ud | Descripción | Rendimiento | Precio | Importe |
|---|---|---|---|---|---|
| O01B200 | h. | Oficial 1ª Electricista | 42 | 12.95 | 543.90 |
| O01B220 | h. | Ayudante-Electricista | 42 | 12.16 | 510.72 |
| P22K020 | ud | Armario Rack (material; 26/05/2016) | 1 | 393 | 393.00 |
|  |  | Total |  |  | 1447.62 |

**EKLJFDJD** ud SISTEMAS DE CONTROL CLIMA (26/05/2016)
1 ud × 5500 = 5500.00
Instalación y montaje de los sistemas necesarios, incluyendo acoplamiento al actual sistema de control de los equipos de climatizacion. Montaje, comprobacion y puesta punto.

## C12 CONTROL DE CALIDAD
Importe: 1000.02

**C06EI005** ud PRUEBA COMPLETA INST. ELÉCTRICA (03/10/2012)
2 ud × 157.53 = 315.06
Prueba completa de la instalación eléctrica interior de 1 vivienda comprendiendo la comprobación de los diámetros de los conductos y las secciones de los conductores, la medición en el C.G.M.P. de la resistencia en el circuito de puesta a tierra y el funcionamiento de los mecanismos; incluso emisión del informe.

| Código | Ud | Descripción | Rendimiento | Precio | Importe |
|---|---|---|---|---|---|
| O01BV520 | h. | E técn. lab. (personal + equipos) (mano de obra; 03/10/2012) | 2.5 | 63.01 | 157.53 |
|  |  | Total |  |  | 157.53 |

**C06EC010** ud DIMENSIONES CONDUCTOR ELÉCTRICO
2 ud × 71.87 = 143.74
Ensayo para determinación de las dimensiones de los conductores de cables aislados, según UNE 21022; incluso emisión del acta de resultados.

| Código | Ud | Descripción | Rendimiento | Precio | Importe |
|---|---|---|---|---|---|
| P32RE010 | ud | Dimensiones conduct.eléctricos (material) | 1 | 71.87 | 71.87 |
|  |  | Total |  |  | 71.87 |

**C06EC020** ud RESISTIVIDAD CONDUCTOR ELÉCTRICO
2 ud × 144.59 = 289.18
Ensayo para determinación de la resistividad de los alambres de los conductores de cables aislados; incluso emisión del acta de resultados.

| Código | Ud | Descripción | Rendimiento | Precio | Importe |
|---|---|---|---|---|---|
| P32RE020 | ud | Resistividad conduct.eléctricos (material) | 1 | 144.59 | 144.59 |
|  |  | Total |  |  | 144.59 |

**C06CI030** ud PRB.ESTANQUEIDAD RED CALEFACCIÓN (03/10/2012)
2 ud × 126.02 = 252.04
Prueba hidráulica, s/ IT.IC.21, para comprobar en frio la estanqueidad de la red de la instalación de calefacción, mediante la carga a presión = 1,5 veces la presión máxima de trabajo mantenida durante un periodo mínimo de 24 horas, comprobando descensos en la presión de la prueba.

| Código | Ud | Descripción | Rendimiento | Precio | Importe |
|---|---|---|---|---|---|
| O01BV520 | h. | E técn. lab. (personal + equipos) | 2 | 63.01 | 126.02 |
|  |  | Total |  |  | 126.02 |

## C13 GESTION DE RESIDUOS
Importe: 2735.09

**G01MHA030** t. RETIRADA EN CONTENEDOR 3 m3 RESIDUOS ACERO DEM, DIST. MAX. 10 km
25 t. × 79.91 = 1997.75
Retirada en contenedor de 3 m3 de residuos de acero en obra de demolición situada a una distancia máxima de 10 km, formada por: carga, transporte y descarga en almacén. Medido el peso en bascula puesto en almacén.

| Código | Ud | Descripción | Rendimiento | Precio | Importe |
|---|---|---|---|---|---|
| O01A060 | h. | Peón especializado | 0.025 | 12.91 | 0.32 |
| P35020 | t. | Residuos de acero (material) | 1 | 79.59 | 79.59 |
|  |  | Total |  |  | 79.91 |

**G02DMM020** t. RETIRADA EN CONTENEDOR 3 m3 RESIDUOS MADERA DEM. DIST.MÁX.
15 t. × 6.79 = 101.85
Retirada en contenedor de 3 m3 de residuos de madera en obra de demolición a planta de valorización situada a una distancia máxima de 10 km, formada por: carga, transporte a planta, descarga y canon de gestión. Medido el peso en bascula puesto en planta.

| Código | Ud | Descripción | Rendimiento | Precio | Importe |
|---|---|---|---|---|---|
| O01A060 | h. | Peón especializado | 0.025 | 12.91 | 0.32 |
| M07N140 | t | Canon gestion de residuos de madera (maquinaria) | 1 | 6.47 | 6.47 |
|  |  | Total |  |  | 6.79 |

**G02RRR050** m3 RETIRADA EN CONTENEDOR 3 m3 RESIDUOS MIXTOS DEMOL. 10 km
46.05 m3 × 13.8 = 635.49
Retirada en contenedor de 3 m3 de resduos mixtos en obra de demolición a planta de valorización situada a una distancia máxima de 10 km, formada por: carga, transporte a planta, descarga y canon de gestion. Medido el volumen esponjado.

| Código | Ud | Descripción | Rendimiento | Precio | Importe |
|---|---|---|---|---|---|
| O01A060 | h. | Peón especializado | 0.025 | 12.91 | 0.32 |
| M07N130 | m3 | Canon gestion de residuos mixtos (maquinaria) | 1 | 13.48 | 13.48 |
|  |  | Total |  |  | 13.8 |

| Medición | Uds. | Largo | Ancho | Alto | Parcial |
|---|---|---|---|---|---|
| porche terraza ppal | 1 | 38 | 3 | 0.2 | 22.80 |
| huecos de ventana a patio | 4 | 1.3 | 0.25 | 2.5 | 3.25 |
| picados | 1 | 5 |  |  | 5.00 |
| varios | 1 | 15 |  |  | 15.00 |
| Total |  |  |  |  | 46.05 |

## C14 SEGURIDAD Y SALUD (30/10/2001)
Importe: 3276.41

### SS0202 PROTECCIONES INDIVIDUALES (14/02/2008)
Importe: 270.22

**E38PIA010** ud CASCO DE SEGURIDAD (07/03/2012)
15 ud × 2.8 = 42.00
Casco de seguridad con arnés de adaptación, homologado. Certificado CE. s/ R.D. 773/97.

| Código | Ud | Descripción | Rendimiento | Precio | Importe |
|---|---|---|---|---|---|
| P31IA010 | ud | Casco seguridad homologado (material; 07/03/2012) | 1 | 2.8 | 2.80 |
|  |  | Total |  |  | 2.8 |

**S03IM040** ud PAR GUANTES DE USO GENERAL (13/04/2009)
10 ud × 1.12 = 11.20
Par de guantes de uso general de lona y serraje. Certificado CE; s/ R.D. 773/97.

| Código | Ud | Descripción | Rendimiento | Precio | Importe |
|---|---|---|---|---|---|
| P31IM030 | ud | Par guantes uso general serraje (material; 13/04/2009) | 1 | 1.12 | 1.12 |
|  |  | Total |  |  | 1.12 |

**E38PIA090** ud GAFAS ANTIPOLVO (13/04/2009)
5 ud × 0.47 = 2.35
Gafas antipolvo antiempañables, panorámicas, (amortizables en 3 usos). Certificado CE. s/ R.D. 773/97.

| Código | Ud | Descripción | Rendimiento | Precio | Importe |
|---|---|---|---|---|---|
| P31IA140 | ud | Gafas antipolvo (material; 13/04/2009) | 0.333 | 1.4 | 0.47 |
|  |  | Total |  |  | 0.47 |

**E38PIA050** ud PANTALLA CASCO SEGURIDAD SOLDAR (13/04/2009)
5 ud × 2.24 = 11.20
Pantalla de seguridad para soldador, con fijación en cabeza, (amortizable en 5 usos). Certificado CE. s/ R.D. 773/97.

| Código | Ud | Descripción | Rendimiento | Precio | Importe |
|---|---|---|---|---|---|
| P31IA105 | ud | Casco pantalla soldador (material; 13/04/2009) | 0.2 | 11.18 | 2.24 |
|  |  | Total |  |  | 2.24 |

**E38PIA070** ud GAFAS CONTRA IMPACTOS (13/04/2009)
5 ud × 0.75 = 3.75
Gafas protectoras contra impactos, incoloras, homologadas, (amortizables en 3 usos). Certificado CE. s/ R.D. 773/97.

| Código | Ud | Descripción | Rendimiento | Precio | Importe |
|---|---|---|---|---|---|
| P31IA120 | ud | Gafas protectoras homologadas (material; 13/04/2009) | 0.333 | 2.24 | 0.75 |
|  |  | Total |  |  | 0.75 |

**E38PIA120** ud CASCOS PROTECTORES AUDITIVOS (13/04/2009)
2 ud × 2.23 = 4.46
Protectores auditivos con arnés a la nuca, (amortizables en 3 usos). Certificado CE. s/ R.D. 773/97.

| Código | Ud | Descripción | Rendimiento | Precio | Importe |
|---|---|---|---|---|---|
| P31IA200 | ud | Cascos protectores auditivos (material; 13/04/2009) | 0.333 | 6.71 | 2.23 |
|  |  | Total |  |  | 2.23 |

**S03IEL020** m. LÍNEA HORIZONTAL DE SEGURIDAD (06/03/2012)
10 m. × 9.51 = 95.10
Línea horizontal de seguridad para anclaje y desplazamiento de cinturones de seguridad con cuerda para dispositivo anticaída, D=14 mm., y anclaje autoblocante de fijación de mosquetones de los cinturones, i/desmontaje.

| Código | Ud | Descripción | Rendimiento | Precio | Importe |
|---|---|---|---|---|---|
| O01A030 | h. | Oficial primera | 0.1 | 13.42 | 1.34 |
| O01A070 | h. | Peón ordinario | 0.1 | 12.77 | 1.28 |
| P31IS470 | ud | Disp. ant. tb. vert./hor. desliz.+esl.90 cm. (material; 06/03/2012) | 0.07 | 80.2 | 5.61 |
| P31IS600 | m. | Cuerda nylon 14 mm. (material; 06/03/2012) | 1.05 | 1.22 | 1.28 |
|  |  | Total |  |  | 9.51 |

| Medición | Uds. | Largo | Parcial |
|---|---|---|---|
|  | 2 | 5 | 10.00 |
| Total |  |  | 10 |

**S03IEA120** ud ARNÉS AM. DORSAL + CINTURÓN (26/02/2009)
2 ud × 36.43 = 72.86
Arnés de seguridad con amarre dorsal con anilla, regulación en piernas y hombros y hebillas automáticas + cinturón de amarre lateral de doble regulación, fabricados con cinta de nylon de 45 mm. y elementos metálicos de acero inoxidable, amortizable en 5 obras. Certificado CE Norma EN 361 + EN 358 s/R.D. 773/97 y R.D. 1407/92.

| Código | Ud | Descripción | Rendimiento | Precio | Importe |
|---|---|---|---|---|---|
| P31IS060 | ud | Arnés am. dorsal h. autom. + cinturón (material; 26/02/2009) | 0.2 | 182.17 | 36.43 |
|  |  | Total |  |  | 36.43 |

**E28RSH030** ud PUNTO DE ANCLAJE FIJO (14/02/2008)
2 ud × 13.65 = 27.30
Punto de anclaje fijo, en color, para trabajos en planos verticales, horizontales e inclinados, para anclaje a cualquier tipo de estructura mediante tacos químicos, tacos de barra de acero inoxidable o tornillería. Medida la unidad instalada. Certificado CE EN 795. s/R.D. 773/97 y R.D. 1407/92.

| Código | Ud | Descripción | Rendimiento | Precio | Importe |
|---|---|---|---|---|---|
| O01OA030 | h. | Oficial primera (mano de obra; 05/09/2009) | 0.05 | 13.68 | 0.68 |
| O01OA070 | h. | Peón ordinario | 0.1 | 15.35 | 1.54 |
| P31IS670 | ud | Punto de anclaje fijo (material; 14/02/2008) | 1 | 11.43 | 11.43 |
|  |  | Total |  |  | 13.65 |

### SS0201 PROTECCIONES COLECTIVAS (14/02/2008)
Importe: 481.44

**E28PB176** ud PUERTA PEATONAL CHAPA 1x2 m. (14/02/2008)
2 ud × 44 = 88.00
Puerta peatonal de chapa galvanizada trapezoidal de 1,00x2,00 m. para colocación en valla de cerramiento de las mismas características, considerando 5 usos, montaje y desmontaje. s/R.D. 486/97.

| Código | Ud | Descripción | Rendimiento | Precio | Importe |
|---|---|---|---|---|---|
| O01OA050 | h. | Ayudante (mano de obra; 05/09/2009) | 0.05 | 13.41 | 0.67 |
| O01OA070 | h. | Peón ordinario | 0.05 | 15.35 | 0.77 |
| P31CB121 | ud | Puerta chapa galvanizada 1x2 m. (material; 14/02/2008) | 0.2 | 212.79 | 42.56 |
|  |  | Total |  |  | 44 |

**E28PB177** ud PUERTA CAMIÓN CHAPA 4x2 m. (14/02/2008)
1 ud × 103.58 = 103.58
Puerta camión de chapa galvanizada trapezoidal de 4,00x2,00 m. para colocación en valla de cerramiento de las mismas características, considerando 5 usos, montaje y desmontaje. s/R.D. 486/97.

| Código | Ud | Descripción | Rendimiento | Precio | Importe |
|---|---|---|---|---|---|
| O01OA050 | h. | Ayudante | 0.05 | 13.41 | 0.67 |
| O01OA070 | h. | Peón ordinario | 0.05 | 15.35 | 0.77 |
| P31CB120 | ud | Puerta chapa galvanizada 4x2 m. (material; 14/02/2008) | 0.2 | 510.7 | 102.14 |
|  |  | Total |  |  | 103.58 |

**E28PB175** m. VALLA CHAPA METÁLICA GALVANIZADA (14/02/2008)
15 m. × 13.15 = 197.25
Valla metálica de chapa galvanizada trapezoidal de módulos de 2,00 m. de longitud y 2,00 m. de altura, de 0,5 mm. de espesor, y soporte del mismo material de 1,2 mm. de espesor y 2,50 m. de altura, separados cada 2 m., considerando 5 usos, incluso p.p. de apertura de pozos, hormigón H-100/40, montaje y desmontaje. s/R.D. 486/97.

| Código | Ud | Descripción | Rendimiento | Precio | Importe |
|---|---|---|---|---|---|
| O01OA030 | h. | Oficial primera | 0.15 | 13.68 | 2.05 |
| O01OA070 | h. | Peón ordinario | 0.15 | 15.35 | 2.30 |
| P31CB100 | m. | Valla estándar chapa galvan. 2 m (material; 14/02/2008) | 0.2 | 16.14 | 3.23 |
| A03H060 | m3 | HORM. DOSIF. 225 kg /CEMENTO Tmáx.40 (material; 14/02/2008) | 0.08 | 69.6 | 5.57 |
|  |  | Total |  |  | 13.15 |

**E28PB020** m. BARANDILLA SARGENTOS METÁLICOS (14/02/2008)
6 m. × 7.56 = 45.36
Barandilla de protección de perímetros de forjados, compuesta por guardacuerpos metálico cada 2,5 m. (amortizable en 8 usos), fijado por apriete al forjado, pasamanos y travesaño intermedio formado por tubo 50 mm. (amortizable en 10 usos), pintado en amarillo y negro, y rodapié de 15x5 cm. (amortizable en 3 usos), para aberturas corridas, incluso colocación y desmontaje. s/R.D. 486/97.

| Código | Ud | Descripción | Rendimiento | Precio | Importe |
|---|---|---|---|---|---|
| O01OA030 | h. | Oficial primera | 0.15 | 13.68 | 2.05 |
| O01OA070 | h. | Peón ordinario | 0.15 | 15.35 | 2.30 |
| P31CB020 | ud | Guardacuerpos metálico (material; 14/02/2008) | 0.065 | 19.6 | 1.27 |
| P31CB210 | m. | Pasamanos tubo D=50 mm. (material; 14/02/2008) | 0.24 | 5.2 | 1.25 |
| P31CB040 | m3 | Tabla madera pino 15x5 cm. (material; 14/02/2008) | 0.003 | 228.96 | 0.69 |
|  |  | Total |  |  | 7.56 |

| Medición | Uds. | Largo | Parcial |
|---|---|---|---|
|  | 4 | 1.5 | 6.00 |
| Total |  |  | 6 |

**E28PR050** m. MALLA POLIETILENO DE SEGURIDAD (14/02/2008)
25 m. × 1.89 = 47.25
Malla de polietileno alta densidad con tratamiento antiultravioleta, color naranja de 1 m. de altura, tipo stopper, i/colocación y desmontaje (amortizable en 3 usos). s/R.D. 486/97.

| Código | Ud | Descripción | Rendimiento | Precio | Importe |
|---|---|---|---|---|---|
| O01OA070 | h. | Peón ordinario | 0.1 | 15.35 | 1.54 |
| P31CR010 | m. | Malla plástica stopper 1,00 m. (material; 14/02/2008) | 0.35 | 1 | 0.35 |
|  |  | Total |  |  | 1.89 |

### SS0203 SEÑALIZACION (14/02/2008)
Importe: 36.4

**E28EC010** ud CARTEL PVC. 220x300 mm. OBL., PROH. ADVER. (14/02/2008)
10 ud × 3.64 = 36.40
Cartel serigrafiado sobre planchas de PVC blanco de 0,6 mm. de espesor nominal. Tamaño 220X300 mm. Válidas para señales de obligación, prohibición y advertencia i/colocación. s/R.D. 485/97.

| Código | Ud | Descripción | Rendimiento | Precio | Importe |
|---|---|---|---|---|---|
| O01OA070 | h. | Peón ordinario | 0.1 | 15.35 | 1.54 |
| P31SC010 | ud | Cartel PVC. 220x300 mm. Obli., proh., advert. (material; 14/02/2008) | 1 | 2.1 | 2.10 |
|  |  | Total |  |  | 3.64 |

### SS0204 MEDIC.PREV.Y MANO DE OBRA SS. (30/10/2001)
Importe: 260.2

**ES.04.01** ud BOTIQUÍN DE URGENCIA (30/10/2001)
1 ud × 62.05 = 62.05
Botiquín de urgencia para obra con contenidos mínimos obligatorios, colocado.

| Código | Ud | Descripción | Rendimiento | Precio | Importe |
|---|---|---|---|---|---|
| O01OA070 | h. | Peón ordinario | 0.1 | 15.35 | 1.54 |
| P31BM110 | ud | Botiquín de urgencias (material; 30/10/2001) | 1 | 60.51 | 60.51 |
|  |  | Total |  |  | 62.05 |

**ES.04.02** ud REPOSICIÓN BOTIQUÍN (18/12/2014)
1 ud × 40 = 40.00
Reposición de material de botiquín de urgencia.

| Código | Ud | Descripción | Rendimiento | Precio | Importe |
|---|---|---|---|---|---|
| P31BM120 | ud | Reposición de botiquín (material; 18/12/2014) | 1 | 40 | 40.00 |
|  |  | Total |  |  | 40 |

**ES.04.05** ud VIGILANCIA DE LA SALUD (18/12/2014)
1 ud × 158.15 = 158.15
Vigilancia de la salud obligatoria anual por trabajador que incluye: Planificación de la vigilancia de la salud; análisis de los accidentes de trabajo; análisis de las enfermedades profesionales; análisis de las enfermedades comunes; análisis de los resultados de la vigilancia de la salud; análisis de los riesgos que puedan afectar a trabajadores sensibles (embarazadas, postparto, discapacitados, menores, etc. (Art. 37.3 g del Reglamento de los Servicios de Prevención); formación de los trabajadores en primeros auxilios; asesoramiento al empresario acerca de la vigilancia de la salud; elaboración de informes, recomendaciones, medidas sanitarias preventivas, estudios estadísticos, epidemiológicos, memoria anual del estado de salud (Art. 23 d y e de la Ley de Prevención de Riesgos Laborales); colaboración con el sistema nacional de salud en materias como campañas preventivas, estudios epidemiológicos y reporte de la documentación requerida por dichos organismos (Art. 38 del Reglamento de los Servicios de Prevención y Art. 21 de la ley 14/86 General de Sanidad); sin incluir el reconocimiento médico que realizará la mutua con cargo a cuota de la Seguridad Social.

| Código | Ud | Descripción | Rendimiento | Precio | Importe |
|---|---|---|---|---|---|
| P31W060 | ud | Vigilancia de la salud (material; 18/12/2014) | 5 | 31.63 | 158.15 |
|  |  | Total |  |  | 158.15 |

### SS0205 INSTALACIONES DE BIENESTAR (14/02/2008)
Importe: 2228.15

**E28BC030** ud ALQUILER CASETA ASEO 7,91 m2 (14/02/2008)
5 ud × 222 = 1110.00
Alquiler semestral de caseta prefabricada para aseos en obra de 3,55x2,23x2,63 m. Estructura y cerramiento de chapa galvanizada pintada, sin aislamiento. Ventana de 0,84x0,80 m. de aluminio anodizado, corredera, con reja y luna de 6 mm., termo eléctrico de 50 l.; placa turca, dos placas de ducha y lavabo de tres grifos, todo de fibra de vidrio con terminación de gel-coat blanco y pintura antideslizante, suelo contrachapado hidrófugo con capa fenolítica antideslizante y resistente al desgaste, puerta madera en turca, cortina en duchas. Tubería de polibutileno aislante y resistente a incrustaciones, hielo y corrosiones, instalación eléctrica mono. 220 V. con automático. Con transporte a 150 km.(ida y vuelta). Entrega y recogida del módulo con camión grúa. Según R.D. 486/97.

| Código | Ud | Descripción | Rendimiento | Precio | Importe |
|---|---|---|---|---|---|
| O01OA070 | h. | Peón ordinario | 0.13 | 15.35 | 2.00 |
| P31BC030 | ud | Alq. mes caseta pref. aseo 3,55x2,23 (material; 13/04/2016) | 1 | 220 | 220.00 |
|  |  | Total |  |  | 222 |

**E28BC200** ud ALQUILER CASETA COMEDOR 19,40 m2 (14/02/2008)
5 ud × 223.63 = 1118.15
Alquiler semestral de caseta prefabricada para comedor de obra de 7,92x2,45x2,45 m. de 19,40 m2. Estructura y cerramiento de chapa galvanizada pintada, aislamiento de poliestireno expandido autoextinguible, interior con tablero melaminado en color. Cubierta de chapa galvanizada reforzada con perfil de acero; fibra de vidrio de 60 mm., interior con tablex lacado. Suelo de aglomerado revestido con PVC continuo de 2 mm., y poliestireno de 50 mm. con apoyo en base de chapa galvanizada de sección trapezoidal. Puerta de 0,8x2 m., de chapa galvanizada de 1 mm., reforzada y con poliestireno de 20 mm., picaporte y cerradura. Dos ventanas aluminio anodizado corredera, contraventana de acero galvanizado. Instalación eléctrica a 220 V., toma de tierra, automático, 2 fluorescentes de 40 W., enchufes para 1500 W. y punto luz exterior de 60 W. Con transporte a 150 km.(ida y vuelta). Entrega y recogida del módulo con camión grúa. Según R.D. 486/97.

| Código | Ud | Descripción | Rendimiento | Precio | Importe |
|---|---|---|---|---|---|
| O01OA070 | h. | Peón ordinario | 0.106 | 15.35 | 1.63 |
| P31BC200 | ud | Alq. mes caseta comedor 7,92x2,45 (material; 13/04/2016) | 1 | 222 | 222.00 |
|  |  | Total |  |  | 223.63 |

## Precios auxiliares

**A01MA050** m3 MORTERO CEMENTO M-5 (material)
Precio: 69.34

| Código | Ud | Descripción | Rendimiento | Precio | Importe |
|---|---|---|---|---|---|
| O01A070 | h. | Peón ordinario | 1.7 | 12.77 | 21.71 |
| P01CC270 | t. | Cemento CEM II/B-P 32,5 N granel (material) | 0.27 | 117.11 | 31.62 |
| P01AA030 | m3 | Arena de río 0/5 mm. (material) | 1.09 | 13.63 | 14.86 |
| P01DW010 | m3 | Agua (material) | 0.255 | 0.91 | 0.23 |
| M03HH030 | h. | Hormigonera 200 l. gasolina (maquinaria) | 0.4 | 2.31 | 0.92 |
|  |  | Total |  |  | 69.34 |

**A01AA030** m3 PASTA DE YESO NEGRO (material)
Precio: 81.51

| Código | Ud | Descripción | Rendimiento | Precio | Importe |
|---|---|---|---|---|---|
| O01A070 | h. | Peón ordinario | 2.5 | 12.77 | 31.93 |
| P01CY010 | t. | Yeso negro en sacos (material) | 0.85 | 57.68 | 49.03 |
| P01DW010 | m3 | Agua | 0.6 | 0.91 | 0.55 |
|  |  | Total |  |  | 81.51 |

**A01MM010** m3 M.BAS.CAL M-10 CEM II/B-M 32,5R (material)
Precio: 83.81

| Código | Ud | Descripción | Rendimiento | Precio | Importe |
|---|---|---|---|---|---|
| O01A070 | h. | Peón ordinario | 1.8 | 12.77 | 22.99 |
| A01AA010 | m3 | PASTA DE CAL APAGADA AMASADA (material) | 0.215 | 75.78 | 16.29 |
| P01CC020 | t. | Cemento CEM II/B-M 32,5 R sacos* | 0.29 | 108.56 | 31.48 |
| P01AA030 | m3 | Arena de río 0/5 mm. | 0.86 | 13.63 | 11.72 |
| P01DW010 | m3 | Agua | 0.188 | 0.91 | 0.17 |
| M03HH030 | h. | Hormigonera 200 l. gasolina | 0.5 | 2.31 | 1.16 |
|  |  | Total |  |  | 83.81 |

**A01MA020** m3 MORTERO CEMENTO M-15 (material)
Precio: 83.91

| Código | Ud | Descripción | Rendimiento | Precio | Importe |
|---|---|---|---|---|---|
| O01A070 | h. | Peón ordinario | 1.7 | 12.77 | 21.71 |
| P01CC270 | t. | Cemento CEM II/B-P 32,5 N granel | 0.41 | 117.11 | 48.02 |
| P01AA030 | m3 | Arena de río 0/5 mm. | 0.955 | 13.63 | 13.02 |
| P01DW010 | m3 | Agua | 0.26 | 0.91 | 0.24 |
| M03HH030 | h. | Hormigonera 200 l. gasolina | 0.4 | 2.31 | 0.92 |
|  |  | Total |  |  | 83.91 |

**O01A090** h. Cuadrilla A (mano de obra; 03/10/2012)
Precio: 32.87

| Código | Ud | Descripción | Rendimiento | Precio | Importe |
|---|---|---|---|---|---|
| O01A030 | h. | Oficial primera | 1 | 13.42 | 13.42 |
| O01A050 | h. | Ayudante | 1 | 13.06 | 13.06 |
| O01A070 | h. | Peón ordinario | 0.5 | 12.77 | 6.39 |
|  |  | Total |  |  | 32.87 |

**A01MA060** m3 MORTERO CEMENTO M-2,5 (material)
Precio: 63.75

| Código | Ud | Descripción | Rendimiento | Precio | Importe |
|---|---|---|---|---|---|
| O01A070 | h. | Peón ordinario | 1.7 | 12.77 | 21.71 |
| P01CC270 | t. | Cemento CEM II/B-P 32,5 N granel | 0.22 | 117.11 | 25.76 |
| P01AA030 | m3 | Arena de río 0/5 mm. | 1.11 | 13.63 | 15.13 |
| P01DW010 | m3 | Agua | 0.25 | 0.91 | 0.23 |
| M03HH030 | h. | Hormigonera 200 l. gasolina | 0.4 | 2.31 | 0.92 |
|  |  | Total |  |  | 63.75 |

**A01AL090** m3 LECHADA CEM. BLANCO BL-V 22,5 (material)
Precio: 154.96

| Código | Ud | Descripción | Rendimiento | Precio | Importe |
|---|---|---|---|---|---|
| O01A070 | h. | Peón ordinario | 2 | 12.77 | 25.54 |
| P01CC160 | t. | Cemento blanco BL-V 22,5 sacos* | 0.5 | 257.19 | 128.60 |
| P01DW010 | m3 | Agua | 0.9 | 0.91 | 0.82 |
|  |  | Total |  |  | 154.96 |

**A01MA090** m3 MORTERO CEMENTO M-5 C/ A.MIGA (material)
Precio: 69.13

| Código | Ud | Descripción | Rendimiento | Precio | Importe |
|---|---|---|---|---|---|
| O01A070 | h. | Peón ordinario | 1.7 | 12.77 | 21.71 |
| P01CC270 | t. | Cemento CEM II/B-P 32,5 N granel | 0.27 | 117.11 | 31.62 |
| P01AA100 | m3 | Arena de miga cribada (material) | 1.1 | 13.32 | 14.65 |
| P01DW010 | m3 | Agua | 0.255 | 0.91 | 0.23 |
| M03HH030 | h. | Hormigonera 200 l. gasolina | 0.4 | 2.31 | 0.92 |
|  |  | Total |  |  | 69.13 |

**A03H060** m3 HORM. DOSIF. 225 kg /CEMENTO Tmáx.40 (material; 14/02/2008)
Precio: 69.6
Hormigón de dosificación 225 kg. con cemento CEM II/B-P 32,5 N, arena de río y árido rodado Tmáx. 40 mm., con hormigonera de 300 l., para vibrar y consistencia plástica.

| Código | Ud | Descripción | Rendimiento | Precio | Importe |
|---|---|---|---|---|---|
| O01OA070 | h. | Peón ordinario | 0.834 | 15.35 | 12.80 |
| P01CC020 | t. | Cemento CEM II/B-M 32,5 R sacos* | 0.231 | 108.56 | 25.08 |
| P01AA030 | m3 | Arena de río 0/5 mm. | 0.715 | 13.63 | 9.75 |
| P01AG060 | t. | Gravilla 20/40 mm. (material; 14/02/2008) | 1.43 | 14.35 | 20.52 |
| P01DW050 | m3 | Agua (material; 14/02/2008) | 0.161 | 1.1 | 0.18 |
| M03HH030 | h. | Hormigonera 200 l. gasolina | 0.55 | 2.31 | 1.27 |
|  |  | Total |  |  | 69.6 |

**A01AA010** m3 PASTA DE CAL APAGADA AMASADA (material)
Precio: 75.78

| Código | Ud | Descripción | Rendimiento | Precio | Importe |
|---|---|---|---|---|---|
| O01A070 | h. | Peón ordinario | 2.5 | 12.77 | 31.93 |
| P01CL050 | t. | Cal apagada sacos (material) | 0.35 | 123.46 | 43.21 |
| P01DW010 | m3 | Agua | 0.7 | 0.91 | 0.64 |
|  |  | Total |  |  | 75.78 |

## Recursos

**APL002JL** Ud Luminaria colgada alum
Lampara campana fundicion aluminio Diam 465mm c/lampara 70W

## Entidades
- 01, Julian Prieto Fdez., C
